# Protección pasiva contra incendios de estructura metálica, con placas de yeso laminado. Sistema "KNAUF"

- Propiedad del archivo: CYPE Ingenieros S.A.
- Formato: FIEBDC-3/2016
- Programa: Generador de precios de la construcción. CYPE Ingenieros, S.A.
- Fecha: 26/06/2025
- Divisa: EUR
- Costes indirectos: 3 %
- IVA: 21 %

## I Instalaciones

### IO Contra incendios

#### IOR Protección pasiva contra incendios: estructuras

**IOR013** m Protección pasiva contra incendios de estructura metálica, con placas de yeso laminado. Sistema "KNAUF".
Sistema de protección pasiva contra incendios de viga de acero HEA 100, protegida en 3 caras y con una resistencia al fuego de 30 minutos, sistema K252D.es "KNAUF", mediante recubrimiento con placas de yeso laminado Fireboard GM-F, fijadas con clips y perfiles metálicos. Incluso fijaciones, tornillería y pasta y cinta para el tratamiento de juntas.
Incluye: Replanteo. Colocación de los perfiles angulares mediante fijaciones. Instalación de clips. Colocación a presión de las maestras contra los clips. Atornillado de las placas a los perfiles angulares y a las maestras. Tratamiento de juntas. Plastecido superficial.
Criterio de medición de proyecto: Longitud medida según documentación gráfica de Proyecto.
Criterio de medición de obra: Se medirá la longitud realmente ejecutada según especificaciones de Proyecto.

| Código | Ud | Descripción | Rendimiento | Precio | Importe |
|---|---|---|---|---|---|
| mt12psg200e | m | Perfil angular 30x30x0,7 mm, de acero galvanizado, según UNE-EN 13964. (material) | 2 | 1.14 | 2.280 |
| mt12ptk030 | Ud | Fijación "KNAUF" para hormigón. (material) | 3.2 | 0.33 | 1.056 |
| mt12pfk011a | m | Maestra 60/27 "KNAUF", de chapa de acero galvanizado. (material) | 2 | 1.71 | 3.420 |
| mt12pmk011b | Ud | Clip de protección Fireboard "KNAUF" de 72x48x41 mm. (material) | 3.2 | 0.72 | 2.304 |
| mt12pmk010a | m² | Placa de yeso laminado reforzada con tejido de fibra UNE-EN 15283-1 GM-F / 1200 / 2600 / 15 / con los bordes longitudinales cuadrados, especial Fireboard GM-F "KNAUF" con alma de yeso y caras revestidas con una lámina de fibra de vidrio; Euroclase A1 de reacción al fuego, según UNE-EN 13501-1. (material) | 0.475 | 18.8 | 8.930 |
| mt12pmk010c | m² | Placa de yeso laminado reforzada con tejido de fibra UNE-EN 15283-1 GM-F / 1200 / 2600 / 25 / con los bordes longitudinales cuadrados, especial Fireboard GM-F "KNAUF" con alma de yeso y caras revestidas con una lámina de fibra de vidrio; Euroclase A1 de reacción al fuego, según UNE-EN 13501-1. (material) | 0.292 | 24.88 | 7.265 |
| mt12ptk010cc | Ud | Tornillo autoperforante TN "KNAUF" 3,5x25. (material) | 30 | 0.01 | 0.300 |
| mt12pmk012a | kg | Pasta de juntas Fireboard Spachtel "KNAUF", de fraguado normal (45 minutos), rango de temperatura de trabajo de 10 a 35°C, Euroclase A1 de reacción al fuego, según UNE-EN 13501-1, para aplicación manual con cinta de juntas, según UNE-EN 13963. (material) | 2.55 | 0.81 | 2.066 |
| mt12pmk013 | m | Cinta de juntas Fireboard "KNAUF". (material) | 2 | 0.05 | 0.100 |
| mo053 | h | Oficial 1ª montador de prefabricados interiores. (mano de obra) | 0.161 | 23.74 | 3.822 |
| mo100 | h | Ayudante montador de prefabricados interiores. (mano de obra) | 0.161 | 21.94 | 3.532 |
| % | % | Costes directos complementarios | 2 % | 35.075 | 0.702 |
|  |  | Costes directos |  |  | 35.777 |

Residuos:
- colocación: mt12psg200e Perfil angular 30x30x0,7 mm, de acero galvanizado, según UNE-EN 13964; factor de residuo 0.0188
- colocación: mt12pfk011a Maestra 60/27 "KNAUF", de chapa de acero galvanizado; factor de residuo 0.0171714
- colocación: mt12pmk010a; factor de residuo 0.0133714
- colocación: mt12pmk010c; factor de residuo 0.00750855
- colocación: mt12ptk010cc Tornillo autoperforante TN "KNAUF" 3,5x25; factor de residuo 0.00533333
- colocación: mt12pmk012a; factor de residuo 0.03
- colocación: mt12pmk013 Cinta de juntas Fireboard "KNAUF"; factor de residuo 0.044

## Recursos

**mt12psg200e** m Perfil angular 30x30x0,7 mm, de acero galvanizado, según UNE-EN 13964
Datos técnicos: Coste energético 37.607 MJ; Emisión de CO2 1.158 kg; Código LER 17 04 05; Masa del elemento 0.28 kg; Volumen 0.000133 m3
Residuos:
- embalaje: re170203 Plástico. (componente de residuo); rendimiento 0.005 kg; Código LER 17 02 03; Masa del elemento 1 kg; Volumen 0.001667 m3

**mt12pfk011a** m Maestra 60/27 "KNAUF", de chapa de acero galvanizado
Datos técnicos: Coste energético 74.764 MJ; Emisión de CO2 2.294 kg; Código LER 17 04 05; Masa del elemento 0.56 kg; Volumen 0.000267 m3
Residuos:
- embalaje: re170203 Plástico; rendimiento 0.005 kg

**mt12pmk010a** m² Placa de yeso laminado reforzada con tejido de fibra UNE-EN 15283-1 GM-F / 1200 / 2600 / 15 / con los bordes
Datos técnicos: Coste energético 315.873 MJ; Emisión de CO2 4.717 kg; Código LER 17 08 02; Masa del elemento 12 kg; Volumen 0.012 m3
Residuos:
- embalaje: re170203 Plástico; rendimiento 0.008 kg

**mt12pmk010c** m² Placa de yeso laminado reforzada con tejido de fibra UNE-EN 15283-1 GM-F / 1200 / 2600 / 25 / con los bordes
Datos técnicos: Coste energético 526.416 MJ; Emisión de CO2 7.860 kg; Código LER 17 08 02; Masa del elemento 20 kg; Volumen 0.02 m3
Residuos:
- embalaje: re170203 Plástico; rendimiento 0.013 kg

**mt12ptk010cc** Ud Tornillo autoperforante TN "KNAUF" 3,5x25
Datos técnicos: Coste energético 0.022 MJ; Emisión de CO2 0.002 kg; Código LER 17 04 05; Masa del elemento 0.0015 kg
Residuos:
- embalaje: re150101 Envases de papel y cartón. (componente de residuo); rendimiento 0.001 kg; Código LER 15 01 01; Masa del elemento 1 kg; Volumen 0.001333 m3

**mt12pmk012a** kg Pasta de juntas Fireboard Spachtel "KNAUF"
Datos técnicos: Coste energético 12.798 MJ; Emisión de CO2 0.436 kg; Código LER 17 08 02; Masa del elemento 1 kg; Volumen 0.001 m3
Residuos:
- embalaje: re170203 Plástico; rendimiento 0.02 kg

**mt12pmk013** m Cinta de juntas Fireboard "KNAUF"
Datos técnicos: Coste energético 20.508 MJ; Emisión de CO2 0.460 kg; Código LER 17 02 03; Masa del elemento 0.11 kg; Volumen 0.000183 m3
Residuos:
- embalaje: re170201 Madera. (componente de residuo); rendimiento 0.04 kg; Código LER 17 02 01; Masa del elemento 1 kg; Volumen 0.000909 m3
