# Armario para extintor de nieve carbónica CO2. Instalación en superficie

- Propiedad del archivo: CYPE Ingenieros S.A.
- Formato: FIEBDC-3/2016
- Programa: Generador de precios de la construcción. CYPE Ingenieros, S.A.
- Fecha: 11/06/2024
- Divisa: EUR
- Costes indirectos: 3 %
- IVA: 21 %

## I Instalaciones

### IO Contra incendios

#### IOX Extintores

**IOX520** Ud Armario para extintor de nieve carbónica CO2. Instalación en superficie.
Armario de chapa de acero acabado con pintura epoxi color rojo RAL 3000, con puerta para acristalar, de 270x840x220 mm, para extintor de nieve carbónica CO2 de 5 kg. Instalación en superficie. Incluso accesorios de montaje.
Incluye: Colocación y fijación del armario. Colocación, ajuste y fijación del vidrio.
Criterio de medición de proyecto: Número de unidades previstas, según documentación gráfica de Proyecto.
Criterio de medición de obra: Se medirá el número de unidades realmente colocadas según especificaciones de Proyecto.

| Código | Ud | Descripción | Rendimiento | Precio | Importe |
|---|---|---|---|---|---|
| mt41ixw120b | Ud | Armario de chapa de acero acabado con pintura epoxi color rojo RAL 3000, con puerta para acristalar, de 270x840x220 mm, para extintor de nieve carbónica CO2 de 5 kg, con accesorios de montaje. (material) | 1 | 82.32 | 82.320 |
| mt41ixw020 | m² | Luna incolora de 4 mm de espesor. (material) | 0.227 | 15.58 | 3.537 |
| mo113 | h | Peón ordinario construcción. (mano de obra) | 0.322 | 20.78 | 6.691 |
| % | % | Costes directos complementarios | 2 % | 92.548 | 1.851 |
|  |  | Costes directos |  |  | 94.399 |

Residuos:
- colocación: mt41ixw020 Luna incolora de 4 mm de espesor; factor de residuo 0.011

## Recursos

**mt41ixw020** m² Luna incolora de 4 mm de espesor
Datos técnicos: Coste energético 150.287 MJ; Emisión de CO2 11.230 kg; Código LER 17 02 02; Masa del elemento 10 kg; Volumen 0.01 m3
Residuos:
- embalaje: re170604 Materiales de aislamiento distintos de los especificados en los códigos 17 06 01 y 17 06 03. (componente de residuo); rendimiento 0.013 kg; Código LER 17 06 04; Masa del elemento 1 kg; Volumen 0.001667 m3
