# Canalón oculto en zona intermedia del faldón

- Propiedad del archivo: CYPE Ingenieros S.A.
- Formato: FIEBDC-3/2016
- Programa: Generador de precios de la construcción. CYPE Ingenieros, S.A.
- Fecha: 02/07/2024
- Divisa: EUR
- Costes indirectos: 3 %
- IVA: 21 %

## I Instalaciones

### IS Evacuación de aguas

#### ISC Canalones

**ISC020** m Canalón oculto en zona intermedia del faldón.
Formación de canalón oculto situado en la zona intermedia del faldón para recogida de aguas de cubierta, mediante piezas preformadas de plancha de cobre de 1,00 mm de espesor y 1250 mm de desarrollo y babero de plomo, con uniones soldadas, fijado con clavos sobre cajeado de ladrillo cerámico hueco doble, de 11,5 cm de espesor, recibido con mortero de cemento, industrial, M-5 y revestido en su superficie con una capa de emulsión asfáltica. Incluso piezas especiales.
Incluye: Limpieza y preparación de la superficie. Formación de cajeado de fábrica de ladrillo. Aplicación de una capa de emulsión asfáltica. Montaje. Ejecución de las uniones por soldadura. Conexionado y comprobación de su correcto funcionamiento.
Criterio de medición de proyecto: Longitud medida según documentación gráfica de Proyecto.
Criterio de medición de obra: Se medirá la longitud realmente ejecutada según especificaciones de Proyecto.

| Código | Ud | Descripción | Rendimiento | Precio | Importe |
|---|---|---|---|---|---|
| mt04lvc010c | Ud | Ladrillo cerámico hueco doble, para revestir, 24x11,5x9 cm, para uso en fábrica protegida (pieza P), densidad 780 kg/m³, según UNE-EN 771-1. (material) | 33 | 0.29 | 9.570 |
| mt08aaa010a | m³ | Agua. (material) | 0.016 | 1.5 | 0.024 |
| mt09mif010ca | t | Mortero industrial para albañilería, de cemento, color gris, categoría M-5 (resistencia a compresión 5 N/mm²), suministrado en sacos, según UNE-EN 998-2. (material) | 0.09 | 53.48 | 4.813 |
| mt13vac020a | m | Piezas preformadas de plancha de cobre de 1 mm de espesor y 1250 mm de desarrollo, para formación de canalón oculto en cubierta inclinada. (material) | 1.1 | 40.94 | 45.034 |
| mt13vac021 | Ud | Clavos de cobre de 3 mm de diámetro, con junta estanca, para fijación de piezas preformadas en canalón oculto. (material) | 4 | 0.08 | 0.320 |
| mt13vap010c | m² | Plancha de plomo laminado de 2 mm de espesor. (material) | 0.7 | 35.12 | 24.584 |
| mt14pap100b | kg | Emulsión asfáltica de base acuosa, tipo EA según UNE 104231. (material) | 0.2 | 2.82 | 0.564 |
| mq08sol020 | h | Equipo y elementos auxiliares para soldadura eléctrica. (maquinaria) | 0.116 | 3.42 | 0.397 |
| mo020 | h | Oficial 1ª construcción. (mano de obra) | 0.327 | 22.13 | 7.237 |
| mo077 | h | Ayudante construcción. (mano de obra) | 0.327 | 21.02 | 6.874 |
| mo113 | h | Peón ordinario construcción. (mano de obra) | 0.425 | 20.78 | 8.832 |
| mo032 | h | Oficial 1ª aplicador de productos impermeabilizantes. (mano de obra) | 0.109 | 22.13 | 2.412 |
| mo070 | h | Ayudante aplicador de productos impermeabilizantes. (mano de obra) | 0.109 | 21.02 | 2.291 |
| % | % | Costes directos complementarios | 2 % | 112.952 | 2.259 |
|  |  | Costes directos |  |  | 115.211 |

Residuos:
- colocación: mt04lvc010c; factor de residuo 0.04494
- colocación: mt09mif010ca; factor de residuo 0.0189
- colocación: mt13vac020a; factor de residuo 0.024
- colocación: mt13vap010c Plancha de plomo laminado de 2 mm de espesor; factor de residuo 0.0471433
- colocación: mt14pap100b Emulsión asfáltica de base acuosa, tipo EA según UNE 104231; factor de residuo 0.007

## Recursos

**mt04lvc010c** Ud Ladrillo cerámico hueco doble
Datos técnicos: Coste energético 7.025 MJ; Emisión de CO2 0.442 kg; Código LER 17 01 02; Masa del elemento 1.9 kg; Volumen 0.00152 m3
Residuos:
- embalaje: re170201 Madera. (componente de residuo); rendimiento 0.01 kg; Código LER 17 02 01; Masa del elemento 1 kg; Volumen 0.000909 m3
- embalaje: re170203 Plástico. (componente de residuo); rendimiento 0.001 kg; Código LER 17 02 03; Masa del elemento 1 kg; Volumen 0.001667 m3

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera; rendimiento 0.463 kg
- embalaje: re170203 Plástico; rendimiento 0.241 kg

**mt13vac020a** m Piezas preformadas de plancha de cobre de 1 mm de espesor y 1250 mm de desarrollo
Datos técnicos: Coste energético 410.843 MJ; Emisión de CO2 7.937 kg; Código LER 17 04 01; Masa del elemento 11.125 kg; Volumen 0.007417 m3
Residuos:
- embalaje: re170203 Plástico; rendimiento 0.008 kg

**mt13vap010c** m² Plancha de plomo laminado de 2 mm de espesor
Datos técnicos: Coste energético 1947.568 MJ; Emisión de CO2 27.037 kg; Código LER 17 04 03; Masa del elemento 18.08 kg; Volumen 0.012053 m3
Residuos:
- embalaje: re170203 Plástico; rendimiento 0.02 kg

**mt14pap100b** kg Emulsión asfáltica de base acuosa, tipo EA según UNE 104231
Datos técnicos: Coste energético 31.940 MJ; Emisión de CO2 0.230 kg; Código LER 17 03 02; Masa del elemento 1 kg; Volumen 0.001 m3
