# Canalón visto de media caña de bambú

- Propiedad del archivo: CYPE Ingenieros S.A.
- Formato: FIEBDC-3/2016
- Programa: Generador de precios de la construcción. CYPE Ingenieros, S.A.
- Fecha: 26/06/2025
- Divisa: EUR
- Costes indirectos: 3 %
- IVA: 21 %

## I Instalaciones

### IS Evacuación de aguas

#### ISC Canalones

**ISC100** m Canalón visto de media caña de bambú.
Canalón visto de media caña de bambú (Guadua angustifolia), de entre 11 y 13 cm de diámetro y 1 cm de espesor, acabado barnizado. Incluso soportes de cobre.
Incluye: Replanteo. Montaje, conexionado y comprobación de su correcto funcionamiento.
Criterio de medición de proyecto: Longitud medida según documentación gráfica de Proyecto.
Criterio de medición de obra: Se medirá la longitud realmente ejecutada según especificaciones de Proyecto.

| Código | Ud | Descripción | Rendimiento | Precio | Importe |
|---|---|---|---|---|---|
| mt36cbu010a | m | Canalón visto de media caña de bambú (Guadua angustifolia), de entre 11 y 13 cm de diámetro y 1 cm de espesor, grado de conicidad <=0,5%, acabado barnizado, suministrado en piezas de entre 3 y 4 m de longitud. (material) | 1 | 26.3 | 26.300 |
| mt36cbu020c | Ud | Soporte de cobre, para fijación de canalón de media caña de bambú a cubierta. (material) | 1 | 2.3 | 2.300 |
| mo011 | h | Oficial 1ª montador. (mano de obra) | 0.218 | 23.74 | 5.175 |
| mo080 | h | Ayudante montador. (mano de obra) | 0.218 | 21.94 | 4.783 |
| % | % | Costes directos complementarios | 2 % | 38.558 | 0.771 |
|  |  | Costes directos |  |  | 39.329 |

Residuos:
- colocación: mt36cbu010a; factor de residuo 0.00150163

## Recursos

**mt36cbu010a** m Canalón visto de media caña de bambú (Guadua angustifolia)
Datos técnicos: Coste energético -4.930 MJ; Emisión de CO2 -0.494 kg; Código LER 17 02 01; Masa del elemento 0.307 kg; Volumen 0.000279 m3
Residuos:
- embalaje: re170203 Plástico. (componente de residuo); rendimiento 0.002 kg; Código LER 17 02 03; Masa del elemento 1 kg; Volumen 0.001667 m3

**mt36cbu020c** Ud Soporte de cobre, para fijación de canalón de media caña de bambú a cubierta
Datos técnicos: Coste energético 4.831 MJ; Emisión de CO2 0.154 kg
Residuos:
- embalaje: re150101 Envases de papel y cartón. (componente de residuo); rendimiento 0.072 kg; Código LER 15 01 01; Masa del elemento 1 kg; Volumen 0.001333 m3
