# Sumidero para canalón, sistema Akasison "JIMTEN"

- Propiedad del archivo: CYPE Ingenieros S.A.
- Formato: FIEBDC-3/2016
- Programa: Generador de precios de la construcción. CYPE Ingenieros, S.A.
- Fecha: 23/10/2024
- Divisa: EUR
- Costes indirectos: 3 %
- IVA: 21 %

## I Instalaciones

### IS Evacuación de aguas

#### ISC Canalones

**ISC025** Ud Sumidero para canalón, sistema Akasison "JIMTEN".
Sumidero para canalón, compuesto de sumidero sifónico de acero galvanizado, sistema Akasison, modelo R63 "JIMTEN", de salida vertical, con rosca de 2" de diámetro y rejilla convexa de aluminio, con el manguito conector con rosca, la tubería vertical y el codo, todos ellos del mismo diámetro que el sumidero.
Incluye: Replanteo. Colocación.
Criterio de medición de proyecto: Número de unidades previstas, según documentación gráfica de Proyecto.
Criterio de medición de obra: Se medirá el número de unidades realmente ejecutadas según especificaciones de Proyecto.

| Código | Ud | Descripción | Rendimiento | Precio | Importe |
|---|---|---|---|---|---|
| mt11aka013a | Ud | Sumidero sifónico de acero galvanizado, sistema Akasison, modelo R63 "JIMTEN", de salida vertical, con rosca de 2" de diámetro y rejilla convexa de aluminio, según UNE-EN 1253. (material) | 1 | 423.25 | 423.250 |
| mt11aka032a | Ud | Manguito conector de polietileno de alta densidad (PEAD/HDPE), con rosca de 2", para sumidero sifónico, sistema Akasison "JIMTEN". (material) | 1 | 21.73 | 21.730 |
| mt11aka040fa | m | Tubería templada mediante tratamiento térmico adicional, de polietileno de alta densidad (PEAD/HDPE), de 75 mm de diámetro exterior y 3 mm de espesor, sistema Akasison "JIMTEN", en tramos de 5 m de longitud. (material) | 0.8 | 7 | 5.600 |
| mt11aka050e | Ud | Codo 90° de polietileno de alta densidad (PEAD/HDPE), de 75 mm de diámetro exterior y 3 mm de espesor, sistema Akasison "JIMTEN". (material) | 1 | 4 | 4.000 |
| mo008 | h | Oficial 1ª fontanero. (mano de obra) | 0.545 | 22.74 | 12.393 |
| mo107 | h | Ayudante fontanero. (mano de obra) | 0.545 | 20.98 | 11.434 |
| % | % | Costes directos complementarios | 2 % | 478.407 | 9.568 |
|  |  | Costes directos |  |  | 487.975 |

Residuos:
- colocación: mt11aka032a; factor de residuo 0.0254
- colocación: mt11aka040fa; factor de residuo 0.02744
- colocación: mt11aka050e; factor de residuo 0.0275

## Recursos

**mt11aka032a** Ud Manguito conector de polietileno de alta densidad (PEAD/HDPE)
Datos técnicos: Coste energético 0.988 MJ; Emisión de CO2 0.079 kg; Código LER 17 02 03; Masa del elemento 0.01 kg; Volumen 0.000017 m3
Residuos:
- embalaje: re150101 Envases de papel y cartón. (componente de residuo); rendimiento 0.036 kg; Código LER 15 01 01; Masa del elemento 1 kg; Volumen 0.001333 m3

**mt11aka040fa** m Tubería templada mediante tratamiento térmico adicional
Datos técnicos: Coste energético 67.816 MJ; Emisión de CO2 3.367 kg; Código LER 17 02 03; Masa del elemento 0.7 kg; Volumen 0.001167 m3

**mt11aka050e** Ud Codo 90° de polietileno de alta densidad (PEAD/HDPE)
Datos técnicos: Coste energético 28.114 MJ; Emisión de CO2 1.425 kg; Código LER 17 02 03; Masa del elemento 0.29 kg; Volumen 0.000483 m3
Residuos:
- embalaje: re150101 Envases de papel y cartón; rendimiento 0.035 kg
