# Campana extractora para cocina

- Propiedad del archivo: CYPE Ingenieros S.A.
- Formato: FIEBDC-3/2016
- Programa: Generador de precios de la construcción. CYPE Ingenieros, S.A.
- Fecha: 23/10/2024
- Divisa: EUR
- Costes indirectos: 3 %
- IVA: 21 %

## I Instalaciones

### IV Ventilación

#### IVK Ventilación adicional especifica en cocina para viviendas

**IVK015** Ud Campana extractora para cocina.
Campana extractora convencional con 1 motor de aspiración, con tramo de conexión de tubo flexible de aluminio a conducto de extracción para salida de humos. Incluso elementos de fijación.
Incluye: Replanteo mediante plantilla. Colocación y fijación. Conexionado y comprobación de su correcto funcionamiento.
Criterio de medición de proyecto: Número de unidades previstas, según documentación gráfica de Proyecto.
Criterio de medición de obra: Se medirá el número de unidades realmente ejecutadas según especificaciones de Proyecto.

| Código | Ud | Descripción | Rendimiento | Precio | Importe |
|---|---|---|---|---|---|
| mt32ces010a | Ud | Campana extractora, convencional, con 1 motor de aspiración, según UNE-EN 60335-1, con elementos de fijación. (material) | 1 | 58.18 | 58.180 |
| mt42cme020d | m | Tubo flexible de aluminio natural, de 110 mm de diámetro, incluso codos, derivaciones, manguitos y piezas especiales. (material) | 3 | 2.56 | 7.680 |
| mo003 | h | Oficial 1ª electricista. (mano de obra) | 0.216 | 22.74 | 4.912 |
| mo102 | h | Ayudante electricista. (mano de obra) | 0.216 | 20.98 | 4.532 |
| % | % | Costes directos complementarios | 2 % | 75.304 | 1.506 |
|  |  | Costes directos |  |  | 76.810 |

Residuos:
- colocación: mt42cme020d Tubo flexible de aluminio natural, de 110 mm de diámetro, incluso codos, derivaciones, manguitos y piezas especiales; factor de residuo 0.048

## Recursos

**mt32ces010a** Ud Campana extractora, convencional, con 1 motor de aspiración, según UNE-EN 60335-1, con elementos de fijación
Datos técnicos: Coste energético 240.343 MJ; Emisión de CO2 10.607 kg
Residuos:
- embalaje: re150101 Envases de papel y cartón. (componente de residuo); rendimiento 1 kg; Código LER 15 01 01; Masa del elemento 1 kg; Volumen 0.001333 m3
- embalaje: re170604 Materiales de aislamiento distintos de los especificados en los códigos 17 06 01 y 17 06 03. (componente de residuo); rendimiento 0.05 kg; Código LER 17 06 04; Masa del elemento 1 kg; Volumen 0.001667 m3

**mt42cme020d** m Tubo flexible de aluminio natural, de 110 mm de diámetro, incluso codos, derivaciones, manguitos y piezas especiales
Datos técnicos: Coste energético 52.765 MJ; Emisión de CO2 3.872 kg; Código LER 17 04 02; Masa del elemento 0.467 kg; Volumen 0.000311 m3
Residuos:
- embalaje: re170203 Plástico. (componente de residuo); rendimiento 0.005 kg; Código LER 17 02 03; Masa del elemento 1 kg; Volumen 0.001667 m3
