# Boca de ventilación para interiores

- Propiedad del archivo: CYPE Ingenieros S.A.
- Formato: FIEBDC-3/2016
- Programa: Generador de precios de la construcción. CYPE Ingenieros, S.A.
- Fecha: 26/06/2025
- Divisa: EUR
- Costes indirectos: 3 %
- IVA: 21 %

## I Instalaciones

### IV Ventilación

#### IVM Ventilación mecánica

**IVM021** Ud Boca de ventilación para interiores.
Boca de ventilación graduable de poliestireno en ejecución redonda, adecuada para extracción e impulsión, de 125 mm de diámetro, formada por un cuerpo con junta elástica de EPDM, un obturador central graduable y una rejilla central obturable, con manguito para falso techo de 125 mm de diámetro y 100 mm de longitud con junta elástica de EPDM y 3 garras de fijación.
Incluye: Replanteo. Colocación.
Criterio de medición de proyecto: Número de unidades previstas, según documentación gráfica de Proyecto.
Criterio de medición de obra: Se medirá el número de unidades realmente ejecutadas según especificaciones de Proyecto.

| Código | Ud | Descripción | Rendimiento | Precio | Importe |
|---|---|---|---|---|---|
| mt42svi190l | Ud | Boca de ventilación graduable de poliestireno en ejecución redonda, adecuada para extracción e impulsión, de 125 mm de diámetro, formada por un cuerpo con junta elástica de EPDM, un obturador central graduable y una rejilla central obturable, con manguito para falso techo de 125 mm de diámetro y 100 mm de longitud con junta elástica de EPDM y 3 garras de fijación. (material) | 1 | 27.81 | 27.810 |
| mo005 | h | Oficial 1ª instalador de climatización. (mano de obra) | 0.162 | 23.74 | 3.846 |
| mo104 | h | Ayudante instalador de climatización. (mano de obra) | 0.162 | 21.9 | 3.548 |
| % | % | Costes directos complementarios | 2 % | 35.204 | 0.704 |
|  |  | Costes directos |  |  | 35.908 |
