# Rejilla para exteriores

- Propiedad del archivo: CYPE Ingenieros S.A.
- Formato: FIEBDC-3/2016
- Programa: Generador de precios de la construcción. CYPE Ingenieros, S.A.
- Fecha: 26/06/2025
- Divisa: EUR
- Costes indirectos: 3 %
- IVA: 21 %

## I Instalaciones

### IV Ventilación

#### IVM Ventilación mecánica

**IVM024** Ud Rejilla para exteriores.
Rejilla cuadrada de plástico para exteriores, "BAXI", color blanco RAL 9010, con mosquitera, para conducto de admisión o extracción de 125 mm de diámetro. Incluso elementos de fijación.
Incluye: Replanteo.
Criterio de medición de proyecto: Número de unidades previstas, según documentación gráfica de Proyecto.
Criterio de medición de obra: Se medirá el número de unidades realmente ejecutadas según especificaciones de Proyecto.

| Código | Ud | Descripción | Rendimiento | Precio | Importe |
|---|---|---|---|---|---|
| mt42bax583a | Ud | Rejilla cuadrada de plástico para exteriores, "BAXI", color blanco RAL 9010, con mosquitera, para conducto de admisión o extracción de 125 mm de diámetro, con elementos de fijación. (material) | 1 | 7.55 | 7.550 |
| mo011 | h | Oficial 1ª montador. (mano de obra) | 0.27 | 23.74 | 6.410 |
| mo080 | h | Ayudante montador. (mano de obra) | 0.27 | 21.94 | 5.924 |
| % | % | Costes directos complementarios | 2 % | 19.884 | 0.398 |
|  |  | Costes directos |  |  | 20.282 |

## Recursos

**mt42bax583a** Ud Rejilla cuadrada de plástico para exteriores
Datos técnicos: Coste energético 19.415 MJ; Emisión de CO2 1.023 kg
Residuos:
- embalaje: re150101 Envases de papel y cartón. (componente de residuo); rendimiento 0.072 kg; Código LER 15 01 01; Masa del elemento 1 kg; Volumen 0.001333 m3
