# Conducto de ventilación de piezas cerámicas

- Propiedad del archivo: CYPE Ingenieros S.A.
- Formato: FIEBDC-3/2016
- Programa: Generador de precios de la construcción. CYPE Ingenieros, S.A.
- Fecha: 11/06/2024
- Divisa: EUR
- Costes indirectos: 3 %
- IVA: 21 %

## I Instalaciones

### IV Ventilación

#### IVV Conductos de admisión y extracción para ventilación

**IVV015** m Conducto de ventilación de piezas cerámicas.
Ejecución de conducto de ventilación, formado por piezas simples cerámicas, de 26x39x25 cm, recibidas con mortero de cemento, industrial, M-5. Incluso piezas de registro, de desviación y especiales.
Incluye: Replanteo. Colocación y aplomado de miras de referencia. Colocación de las piezas, recibidas con mortero. Repaso de juntas.
Criterio de medición de proyecto: Longitud medida desde el arranque del conducto hasta la parte inferior del aspirador, según documentación gráfica de Proyecto.
Criterio de medición de obra: Se medirá, desde el arranque del conducto hasta la parte inferior del aspirador, la longitud realmente ejecutada según especificaciones de Proyecto.

| Código | Ud | Descripción | Rendimiento | Precio | Importe |
|---|---|---|---|---|---|
| mt08aaa010a | m³ | Agua. (material) | 0.006 | 1.5 | 0.009 |
| mt09mif010ca | t | Mortero industrial para albañilería, de cemento, color gris, categoría M-5 (resistencia a compresión 5 N/mm²), suministrado en sacos, según UNE-EN 998-2. (material) | 0.019 | 53.48 | 1.016 |
| mt20cer010e | Ud | Pieza simple cerámica, de 26x39x25 cm, para conducto de ventilación, según UNE-EN 1806. (material) | 4.333 | 2.82 | 12.219 |
| mo020 | h | Oficial 1ª construcción. (mano de obra) | 0.216 | 22.13 | 4.780 |
| mo113 | h | Peón ordinario construcción. (mano de obra) | 0.27 | 20.78 | 5.611 |
| % | % | Costes directos complementarios | 2 % | 23.635 | 0.473 |
|  |  | Costes directos |  |  | 24.108 |

Residuos:
- colocación: mt09mif010ca; factor de residuo 0.0189
- colocación: mt20cer010e Pieza simple cerámica, de 26x39x25 cm, para conducto de ventilación, según UNE-EN 1806; factor de residuo 0.0105

## Recursos

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt20cer010e** Ud Pieza simple cerámica, de 26x39x25 cm, para conducto de ventilación, según UNE-EN 1806
Datos técnicos: Coste energético 32.754 MJ; Emisión de CO2 2.494 kg; Código LER 17 01 03; Masa del elemento 10.4 kg; Volumen 0.00832 m3
Residuos:
- embalaje: re170201 Madera; rendimiento 0.014 kg
- embalaje: re170203 Plástico; rendimiento 0.005 kg
