# Depósito de aire comprimido

- Propiedad del archivo: CYPE Ingenieros S.A.
- Formato: FIEBDC-3/2016
- Programa: Generador de precios de la construcción. CYPE Ingenieros, S.A.
- Fecha: 03/10/2024
- Divisa: EUR
- Costes indirectos: 3 %
- IVA: 21 %

## I Instalaciones

### IX Aire comprimido y gases medicinales

#### IXD Depósitos

**IXD010** Ud Depósito de aire comprimido.
Depósito de aire comprimido, de chapa de acero galvanizado, con una capacidad de 2000 litros, presión máxima de trabajo 11 bar, diámetro 1000 mm y altura total 2805 mm. Incluso válvula de seguridad, grifo de purga, manómetro y elementos de montaje.
Incluye: Colocación. Montaje, conexionado y comprobación de su correcto funcionamiento.
Criterio de medición de proyecto: Número de unidades previstas, según documentación gráfica de Proyecto.
Criterio de medición de obra: Se medirá el número de unidades realmente ejecutadas según especificaciones de Proyecto.

| Código | Ud | Descripción | Rendimiento | Precio | Importe |
|---|---|---|---|---|---|
| mt43dac020e | Ud | Depósito de aire comprimido, de chapa de acero galvanizado, con una capacidad de 2000 litros, presión máxima de trabajo 11 bar, diámetro 1000 mm y altura total 2805 mm, con conexiones roscadas hembra de 3/4" de diámetro, válvula de seguridad, grifo de purga y manómetro. (material) | 1 | 6215.75 | 6215.750 |
| mo008 | h | Oficial 1ª fontanero. (mano de obra) | 2.194 | 22.74 | 49.892 |
| mo107 | h | Ayudante fontanero. (mano de obra) | 2.194 | 20.98 | 46.030 |
| % | % | Costes directos complementarios | 2 % | 6311.672 | 126.233 |
|  |  | Costes directos |  |  | 6437.905 |
