# Manguera flexible de aire comprimido

- Propiedad del archivo: CYPE Ingenieros S.A.
- Formato: FIEBDC-3/2016
- Programa: Generador de precios de la construcción. CYPE Ingenieros, S.A.
- Fecha: 23/10/2024
- Divisa: EUR
- Costes indirectos: 3 %
- IVA: 21 %

## I Instalaciones

### IX Aire comprimido y gases medicinales

#### IXW Elementos

**IXW020** Ud Manguera flexible de aire comprimido.
Manguera flexible de aire comprimido, de caucho sintético EPDM color negro, de 1 m de longitud, con racor loco hembra de 1/2" de diámetro en ambos extremos.
Incluye: Conexionado.
Criterio de medición de proyecto: Número de unidades previstas, según documentación gráfica de Proyecto.
Criterio de medición de obra: Se medirá el número de unidades realmente ejecutadas según especificaciones de Proyecto.

| Código | Ud | Descripción | Rendimiento | Precio | Importe |
|---|---|---|---|---|---|
| mt43mac010a | Ud | Manguera flexible de aire comprimido, de caucho sintético EPDM color negro, de 1 m de longitud, con racor loco hembra de 1/2" de diámetro en ambos extremos. (material) | 1 | 20.96 | 20.960 |
| mo008 | h | Oficial 1ª fontanero. (mano de obra) | 0.107 | 22.74 | 2.433 |
| mo107 | h | Ayudante fontanero. (mano de obra) | 0.107 | 20.98 | 2.245 |
| % | % | Costes directos complementarios | 2 % | 25.638 | 0.513 |
|  |  | Costes directos |  |  | 26.151 |
