# Filtro de aire comprimido

- Propiedad del archivo: CYPE Ingenieros S.A.
- Formato: FIEBDC-3/2016
- Programa: Generador de precios de la construcción. CYPE Ingenieros, S.A.
- Fecha: 23/10/2024
- Divisa: EUR
- Costes indirectos: 3 %
- IVA: 21 %

## I Instalaciones

### IX Aire comprimido y gases medicinales

#### IXW Elementos

**IXW030** Ud Filtro de aire comprimido.
Filtro coalescente y de partículas, de fundición de aluminio, con una eficacia del 90%, para un caudal de 200 l/min, de 1/8" de diámetro, con purgador automático con flotador.
Incluye: Colocación. Conexionado y comprobación de su correcto funcionamiento.
Criterio de medición de proyecto: Número de unidades previstas, según documentación gráfica de Proyecto.
Criterio de medición de obra: Se medirá el número de unidades realmente ejecutadas según especificaciones de Proyecto.

| Código | Ud | Descripción | Rendimiento | Precio | Importe |
|---|---|---|---|---|---|
| mt43fac010aa | Ud | Filtro coalescente y de partículas, de fundición de aluminio, con una eficacia del 90%, para un caudal de 200 l/min, de 1/8" de diámetro, con purgador automático con flotador. (material) | 1 | 160.29 | 160.290 |
| mo008 | h | Oficial 1ª fontanero. (mano de obra) | 0.193 | 22.74 | 4.389 |
| mo107 | h | Ayudante fontanero. (mano de obra) | 0.193 | 20.98 | 4.049 |
| % | % | Costes directos complementarios | 2 % | 168.728 | 3.375 |
|  |  | Costes directos |  |  | 172.103 |
