# Purgador de condensados

- Propiedad del archivo: CYPE Ingenieros S.A.
- Formato: FIEBDC-3/2016
- Programa: Generador de precios de la construcción. CYPE Ingenieros, S.A.
- Fecha: 23/10/2024
- Divisa: EUR
- Costes indirectos: 3 %
- IVA: 21 %

## I Instalaciones

### IX Aire comprimido y gases medicinales

#### IXW Elementos

**IXW040** Ud Purgador de condensados.
Purgador de condensados con temporizador regulable, de latón de 1/4" de diámetro, presión máxima de trabajo 16 bar, tiempo de apertura entre 0,5 y 10 segundos, tiempo de cierre entre 0,5 y 45 minutos, para alimentación monofásica a 230 V y 50 Hz de frecuencia.
Incluye: Colocación. Conexionado y comprobación de su correcto funcionamiento.
Criterio de medición de proyecto: Número de unidades previstas, según documentación gráfica de Proyecto.
Criterio de medición de obra: Se medirá el número de unidades realmente ejecutadas según especificaciones de Proyecto.

| Código | Ud | Descripción | Rendimiento | Precio | Importe |
|---|---|---|---|---|---|
| mt43pac010a | Ud | Purgador de condensados con temporizador regulable, de latón de 1/4" de diámetro, presión máxima de trabajo 16 bar, tiempo de apertura entre 0,5 y 10 segundos, tiempo de cierre entre 0,5 y 45 minutos, para alimentación monofásica a 230 V y 50 Hz de frecuencia. (material) | 1 | 204.75 | 204.750 |
| mo008 | h | Oficial 1ª fontanero. (mano de obra) | 0.215 | 22.74 | 4.889 |
| mo107 | h | Ayudante fontanero. (mano de obra) | 0.215 | 20.98 | 4.511 |
| % | % | Costes directos complementarios | 2 % | 214.150 | 4.283 |
|  |  | Costes directos |  |  | 218.433 |
