# Sistema "VELUX" de ventana con cúpula de vidrio para cubierta plana

- Propiedad del archivo: CYPE Ingenieros S.A.
- Formato: FIEBDC-3/2016
- Programa: Generador de precios de la construcción. CYPE Ingenieros, S.A.
- Fecha: 24/01/2025
- Divisa: EUR
- Costes indirectos: 3 %
- IVA: 21 %

## L Carpintería, cerrajería, vidrios y protecciones solares

### LC Carpintería

#### LCS Ventanas para cubiertas planas

**LCS022** Ud Sistema "VELUX" de ventana con cúpula de vidrio para cubierta plana.
Ventana para cubierta plana, modelo CVP 060060 0073U "VELUX", practicable con apertura proyectante de accionamiento manual hasta 15 cm mediante barra telescópica, de 60x60 cm, marco y hoja de PVC, color blanco, con aislamiento interior de poliestireno, cúpula exterior de vidrio templado de 6 mm de espesor, parabólica, ISU 1093, doble acristalamiento interior aislante de seguridad (73Q) (vidrio interior laminar de 3+3 mm, cámara de aire rellena de gas argón de 14,5 mm, vidrio exterior Float de 4 mm con recubrimiento aislante y separador de acero inoxidable).
Criterio de valoración económica: El precio no incluye el zócalo.
Incluye: Replanteo. Presentación, aplomado y nivelación del marco. Fijación del marco al hueco dejado en el forjado. Sellado de juntas perimetrales. Colocación y fijación de la cúpula sobre el marco.
Criterio de medición de proyecto: Número de unidades previstas, según documentación gráfica de Proyecto.
Criterio de medición de obra: Se medirá el número de unidades realmente ejecutadas según especificaciones de Proyecto.

| Código | Ud | Descripción | Rendimiento | Precio | Importe |
|---|---|---|---|---|---|
| mt24vqp013a | Ud | Ventana para cubierta plana, modelo CVP 060060 0073U "VELUX", practicable con apertura proyectante de accionamiento manual hasta 15 cm mediante barra telescópica, de 60x60 cm, marco y hoja de PVC, color blanco, con aislamiento interior de poliestireno, cúpula exterior de vidrio templado de 6 mm de espesor, parabólica, ISU 1093, doble acristalamiento interior aislante de seguridad (73Q) (vidrio interior laminar de 3+3 mm, cámara de aire rellena de gas argón de 14,5 mm, vidrio exterior Float de 4 mm con recubrimiento aislante y separador de acero inoxidable). (material) | 1 | 1023 | 1023.000 |
| mo011 | h | Oficial 1ª montador. (mano de obra) | 1.611 | 23.74 | 38.245 |
| mo080 | h | Ayudante montador. (mano de obra) | 0.806 | 21.94 | 17.684 |
| % | % | Costes directos complementarios | 2 % | 1078.929 | 21.579 |
|  |  | Costes directos |  |  | 1100.508 |

## Recursos

**mt24vqp013a** Ud Ventana para cubierta plana
Datos técnicos: Coste energético 684.557 MJ; Emisión de CO2 68.928 kg
Residuos:
- embalaje: re170203 Plástico. (componente de residuo); rendimiento 0.143 kg; Código LER 17 02 03; Masa del elemento 1 kg; Volumen 0.001667 m3
- embalaje: re170604 Materiales de aislamiento distintos de los especificados en los códigos 17 06 01 y 17 06 03. (componente de residuo); rendimiento 0.029 kg; Código LER 17 06 04; Masa del elemento 1 kg; Volumen 0.001667 m3
