# Sistema "VELUX" de ventana tradicional para cubierta plana

- Propiedad del archivo: CYPE Ingenieros S.A.
- Formato: FIEBDC-3/2016
- Programa: Generador de precios de la construcción. CYPE Ingenieros, S.A.
- Fecha: 24/01/2025
- Divisa: EUR
- Costes indirectos: 3 %
- IVA: 21 %

## L Carpintería, cerrajería, vidrios y protecciones solares

### LC Carpintería

#### LCS Ventanas para cubiertas planas

**LCS024** Ud Sistema "VELUX" de ventana tradicional para cubierta plana.
Ventana para cubierta plana, modelo GGL CK02 2070 "VELUX", con apertura giratoria de accionamiento manual mediante barra de maniobra, de 55x78 cm, realizada en madera laminada de pino nórdico con tratamiento fungicida, acabado pintado, color blanco, con pintura acrílica en base acuosa resistente a los rayos UV, con doble acristalamiento Laminado (70) (vidrio interior laminar de 3+3 mm con película de baja emisividad térmica, cámara de aire rellena de gas argón de 15 mm, vidrio exterior templado de 4 mm con película de baja emisividad térmica y separador de acero inoxidable).
Criterio de valoración económica: El precio no incluye el zócalo.
Incluye: Replanteo. Presentación, aplomado y nivelación del soporte. Atornillado de los elementos de fijación del soporte. Sellado de juntas perimetrales. Atornillado del marco sobre el soporte. Colocación y fijación de la hoja sobre el marco. Colocación de los mecanismos de apertura.
Criterio de medición de proyecto: Número de unidades previstas, según documentación gráfica de Proyecto.
Criterio de medición de obra: Se medirá el número de unidades realmente ejecutadas según especificaciones de Proyecto.

| Código | Ud | Descripción | Rendimiento | Precio | Importe |
|---|---|---|---|---|---|
| mt22vtg012Kac | Ud | Ventana de cubierta, modelo GGL CK02 2070 "VELUX", con apertura giratoria de accionamiento manual mediante barra de maniobra, de 55x78 cm, realizada en madera laminada de pino nórdico con tratamiento fungicida, acabado pintado, color blanco, con pintura acrílica en base acuosa resistente a los rayos UV, con doble acristalamiento Laminado (70) (vidrio interior laminar de 3+3 mm con película de baja emisividad térmica, cámara de aire rellena de gas argón de 15 mm, vidrio exterior templado de 4 mm con película de baja emisividad térmica y separador de acero inoxidable), aleta de ventilación con filtro de aire, marco y hoja con doble junta de hermeticidad y bisagras de fricción de acero cromatizado. (material) | 1 | 337 | 337.000 |
| mo011 | h | Oficial 1ª montador. (mano de obra) | 1.036 | 23.74 | 24.595 |
| mo080 | h | Ayudante montador. (mano de obra) | 0.518 | 21.94 | 11.365 |
| % | % | Costes directos complementarios | 2 % | 372.960 | 7.459 |
|  |  | Costes directos |  |  | 380.419 |

## Recursos

**mt22vtg012Kac** Ud Ventana de cubierta
Datos técnicos: Coste energético 544.570 MJ; Emisión de CO2 -7.592 kg
Residuos:
- embalaje: re170203 Plástico. (componente de residuo); rendimiento 0.114 kg; Código LER 17 02 03; Masa del elemento 1 kg; Volumen 0.001667 m3
- embalaje: re170604 Materiales de aislamiento distintos de los especificados en los códigos 17 06 01 y 17 06 03. (componente de residuo); rendimiento 0.025 kg; Código LER 17 06 04; Masa del elemento 1 kg; Volumen 0.001667 m3
