# Puerta corredera para garaje, de acero galvanizado

- Propiedad del archivo: CYPE Ingenieros S.A.
- Formato: FIEBDC-3/2016
- Programa: Generador de precios de la construcción. CYPE Ingenieros, S.A.
- Fecha: 11/06/2024
- Divisa: EUR
- Costes indirectos: 3 %
- IVA: 21 %

## L Carpintería, cerrajería, vidrios y protecciones solares

### LG Puertas de garaje

#### LGA De acero

**LGA020** Ud Puerta corredera para garaje, de acero galvanizado.
Puerta corredera suspendida de una hoja para garaje, formada por chapa plegada de acero galvanizado de textura en relieve, con cuarterones, 250x250 cm, con acabado plastificado con PVC (imitación madera), con apertura manual.
Incluye: Colocación y fijación de los perfiles guía. Instalación de la puerta de garaje. Montaje del sistema de apertura. Montaje del sistema de accionamiento. Repaso y engrase de mecanismos y guías.
Criterio de medición de proyecto: Número de unidades previstas, según documentación gráfica de Proyecto.
Criterio de medición de obra: Se medirá el número de unidades realmente ejecutadas según especificaciones de Proyecto.

| Código | Ud | Descripción | Rendimiento | Precio | Importe |
|---|---|---|---|---|---|
| mt26pgc010M | Ud | Puerta corredera suspendida de una hoja para garaje, formada por chapa plegada de acero galvanizado de textura en relieve, con cuarterones, 250x250 cm, con acabado plastificado con PVC (imitación madera), sistema de desplazamiento colgado, con guía inferior, topes, cubreguía, tiradores, pasadores, cerradura de contacto, elementos de fijación a obra y demás accesorios necesarios. Según UNE-EN 13241-1. (material) | 1 | 1973.83 | 1973.830 |
| mo020 | h | Oficial 1ª construcción. (mano de obra) | 0.431 | 22.13 | 9.538 |
| mo113 | h | Peón ordinario construcción. (mano de obra) | 0.431 | 20.78 | 8.956 |
| mo018 | h | Oficial 1ª cerrajero. (mano de obra) | 1.006 | 22.42 | 22.555 |
| mo059 | h | Ayudante cerrajero. (mano de obra) | 1.006 | 21.06 | 21.186 |
| % | % | Costes directos complementarios | 2 % | 2036.065 | 40.721 |
|  |  | Costes directos |  |  | 2076.786 |

## Recursos

**mt26pgc010M** Ud Puerta corredera suspendida de una hoja para garaje
Datos técnicos: Coste energético 36.260 MJ; Emisión de CO2 1.727 kg
Residuos:
- embalaje: re170203 Plástico. (componente de residuo); rendimiento 0.239 kg; Código LER 17 02 03; Masa del elemento 1 kg; Volumen 0.001667 m3
- embalaje: re170604 Materiales de aislamiento distintos de los especificados en los códigos 17 06 01 y 17 06 03. (componente de residuo); rendimiento 0.248 kg; Código LER 17 06 04; Masa del elemento 1 kg; Volumen 0.001667 m3
