# Puerta seccional para garaje, de madera

- Propiedad del archivo: CYPE Ingenieros S.A.
- Formato: FIEBDC-3/2016
- Programa: Generador de precios de la construcción. CYPE Ingenieros, S.A.
- Fecha: 11/06/2024
- Divisa: EUR
- Costes indirectos: 3 %
- IVA: 21 %

## L Carpintería, cerrajería, vidrios y protecciones solares

### LG Puertas de garaje

#### LGM De madera

**LGM030** Ud Puerta seccional para garaje, de madera.
Puerta seccional para garaje, formada por panel con cuarterones de madera maciza, 250x210 cm, con apertura manual.
Incluye: Colocación y fijación de los perfiles guía. Introducción del panel en las guías. Colocación y fijación del eje a los palieres. Tensado del muelle. Fijación del panel al tambor. Montaje del sistema de apertura. Montaje del sistema de accionamiento. Repaso y engrase de mecanismos y guías. Realización de pruebas de servicio.
Criterio de medición de proyecto: Número de unidades previstas, según documentación gráfica de Proyecto.
Criterio de medición de obra: Se medirá el número de unidades realmente ejecutadas según especificaciones de Proyecto.

| Código | Ud | Descripción | Rendimiento | Precio | Importe |
|---|---|---|---|---|---|
| mt26pgs020m | Ud | Puerta seccional para garaje, formada por panel con cuarterones de madera maciza, 250x210 cm, cajón recogedor forrado, torno, muelles de torsión, poleas, guías, accesorios y cerradura central con llave de seguridad. Según UNE-EN 13241-1. (material) | 1 | 1863.59 | 1863.590 |
| mo020 | h | Oficial 1ª construcción. (mano de obra) | 0.579 | 22.13 | 12.813 |
| mo113 | h | Peón ordinario construcción. (mano de obra) | 0.579 | 20.78 | 12.032 |
| mo018 | h | Oficial 1ª cerrajero. (mano de obra) | 1.351 | 22.42 | 30.289 |
| mo059 | h | Ayudante cerrajero. (mano de obra) | 1.351 | 21.06 | 28.452 |
| % | % | Costes directos complementarios | 2 % | 1947.176 | 38.944 |
|  |  | Costes directos |  |  | 1986.120 |

## Recursos

**mt26pgs020m** Ud Puerta seccional para garaje
Datos técnicos: Coste energético 35.941 MJ; Emisión de CO2 1.712 kg
Residuos:
- embalaje: re170203 Plástico. (componente de residuo); rendimiento 0.237 kg; Código LER 17 02 03; Masa del elemento 1 kg; Volumen 0.001667 m3
- embalaje: re170604 Materiales de aislamiento distintos de los especificados en los códigos 17 06 01 y 17 06 03. (componente de residuo); rendimiento 0.246 kg; Código LER 17 06 04; Masa del elemento 1 kg; Volumen 0.001667 m3
