# Puerta seccional para garaje, de madera

- Propiedad del archivo: CYPE Ingenieros S.A.
- Formato: FIEBDC-3/2016
- Programa: Generador de precios de la construcción. CYPE Ingenieros, S.A.
- Fecha: 02/07/2024
- Divisa: EUR
- Costes indirectos: 3 %
- IVA: 21 %

## L Carpintería, cerrajería, vidrios y protecciones solares

### LG Puertas de garaje

#### LGM De madera

**LGM030** Ud Puerta seccional para garaje, de madera.
Puerta seccional para garaje, formada por panel acanalado de madera maciza, 300x250 cm, con apertura automática. Incluso material de conexionado eléctrico y equipo de motorización.
Incluye: Colocación y fijación de los perfiles guía. Introducción del panel en las guías. Colocación y fijación del eje a los palieres. Tensado del muelle. Fijación del panel al tambor. Montaje del sistema de apertura. Montaje del sistema de accionamiento. Conexionado eléctrico. Repaso y engrase de mecanismos y guías. Realización de pruebas de servicio.
Criterio de medición de proyecto: Número de unidades previstas, según documentación gráfica de Proyecto.
Criterio de medición de obra: Se medirá el número de unidades realmente ejecutadas según especificaciones de Proyecto.

| Código | Ud | Descripción | Rendimiento | Precio | Importe |
|---|---|---|---|---|---|
| mt26pgs020f | Ud | Puerta seccional para garaje, formada por panel acanalado de madera maciza, 300x250 cm, cajón recogedor forrado, torno, muelles de torsión, poleas, guías, accesorios y cerradura central con llave de seguridad. Según UNE-EN 13241-1. (material) | 1 | 2085.93 | 2085.930 |
| mt26egm010dh | Ud | Equipo de motorización para apertura y cierre automático, para puerta de garaje seccional de más de 60 kg de peso. (material) | 1 | 660 | 660.000 |
| mt26egm012 | Ud | Accesorios (cerradura, pulsador, emisor, receptor y fotocélula) para automatización de puerta de garaje. (material) | 1 | 305 | 305.000 |
| mo020 | h | Oficial 1ª construcción. (mano de obra) | 1 | 22.13 | 22.130 |
| mo113 | h | Peón ordinario construcción. (mano de obra) | 1 | 20.78 | 20.780 |
| mo018 | h | Oficial 1ª cerrajero. (mano de obra) | 2.333 | 22.42 | 52.306 |
| mo059 | h | Ayudante cerrajero. (mano de obra) | 2.333 | 21.06 | 49.133 |
| mo003 | h | Oficial 1ª electricista. (mano de obra) | 5.746 | 22.74 | 130.664 |
| % | % | Costes directos complementarios | 2 % | 3325.943 | 66.519 |
|  |  | Costes directos |  |  | 3392.462 |

## Recursos

**mt26pgs020f** Ud Puerta seccional para garaje
Datos técnicos: Coste energético 36.584 MJ; Emisión de CO2 1.743 kg
Residuos:
- embalaje: re170203 Plástico. (componente de residuo); rendimiento 0.241 kg; Código LER 17 02 03; Masa del elemento 1 kg; Volumen 0.001667 m3
- embalaje: re170604 Materiales de aislamiento distintos de los especificados en los códigos 17 06 01 y 17 06 03. (componente de residuo); rendimiento 0.251 kg; Código LER 17 06 04; Masa del elemento 1 kg; Volumen 0.001667 m3
