# Puerta seccional para garaje, de paneles sándwich aislantes de aluminio

- Propiedad del archivo: CYPE Ingenieros S.A.
- Formato: FIEBDC-3/2016
- Programa: Generador de precios de la construcción. CYPE Ingenieros, S.A.
- Fecha: 02/07/2024
- Divisa: EUR
- Costes indirectos: 3 %
- IVA: 21 %

## L Carpintería, cerrajería, vidrios y protecciones solares

### LG Puertas de garaje

#### LGS De paneles sándwich aislantes metálicos

**LGS031** Ud Puerta seccional para garaje, de paneles sándwich aislantes de aluminio.
Puerta seccional para garaje, formada por lamas de textura en relieve, con cuarterones, de panel sándwich de aluminio con núcleo aislante de espuma de poliuretano, 300x210 cm, con acabado plastificado con PVC (imitación madera), con apertura manual.
Incluye: Colocación y fijación de los perfiles guía. Introducción del panel en las guías. Colocación y fijación del eje a los palieres. Tensado del muelle. Fijación del panel al tambor. Montaje del sistema de apertura. Montaje del sistema de accionamiento. Repaso y engrase de mecanismos y guías. Realización de pruebas de servicio.
Criterio de medición de proyecto: Número de unidades previstas, según documentación gráfica de Proyecto.
Criterio de medición de obra: Se medirá el número de unidades realmente ejecutadas según especificaciones de Proyecto.

| Código | Ud | Descripción | Rendimiento | Precio | Importe |
|---|---|---|---|---|---|
| mt26pgs010gd | Ud | Puerta seccional para garaje, formada por lamas de textura en relieve, con cuarterones, de panel sándwich de aluminio con núcleo aislante de espuma de poliuretano, 300x210 cm, con acabado plastificado con PVC (imitación madera), cajón recogedor forrado, torno, muelles de torsión, poleas, guías, accesorios y cerradura central con llave de seguridad. Según UNE-EN 13241-1. (material) | 1 | 1482.2 | 1482.200 |
| mo020 | h | Oficial 1ª construcción. (mano de obra) | 0.695 | 22.13 | 15.380 |
| mo113 | h | Peón ordinario construcción. (mano de obra) | 0.695 | 20.78 | 14.442 |
| mo018 | h | Oficial 1ª cerrajero. (mano de obra) | 1.622 | 22.42 | 36.365 |
| mo059 | h | Ayudante cerrajero. (mano de obra) | 1.622 | 21.06 | 34.159 |
| % | % | Costes directos complementarios | 2 % | 1582.546 | 31.651 |
|  |  | Costes directos |  |  | 1614.197 |

## Recursos

**mt26pgs010gd** Ud Puerta seccional para garaje
Datos técnicos: Coste energético 34.838 MJ; Emisión de CO2 1.660 kg
Residuos:
- embalaje: re170203 Plástico. (componente de residuo); rendimiento 0.229 kg; Código LER 17 02 03; Masa del elemento 1 kg; Volumen 0.001667 m3
- embalaje: re170604 Materiales de aislamiento distintos de los especificados en los códigos 17 06 01 y 17 06 03. (componente de residuo); rendimiento 0.239 kg; Código LER 17 06 04; Masa del elemento 1 kg; Volumen 0.001667 m3
