# Puerta frigorífica batiente, para separación de salas

- Propiedad del archivo: CYPE Ingenieros S.A.
- Formato: FIEBDC-3/2016
- Programa: Generador de precios de la construcción. CYPE Ingenieros, S.A.
- Fecha: 11/06/2024
- Divisa: EUR
- Costes indirectos: 3 %
- IVA: 21 %

## L Carpintería, cerrajería, vidrios y protecciones solares

### LI Puertas de uso industrial

#### LIF Puertas frigoríficas

**LIF030** Ud Puerta frigorífica batiente, para separación de salas.
Puerta frigorífica batiente de una hoja, para hueco de dimensiones útiles 900x2000 mm, para separación de salas. HOJA: con bastidor de perfil estructural de aluminio anodizado con bisagras de PVC de vaivén con apertura abatible hasta 90°, revestimiento en ambas caras de chapa de acero galvanizado de 0,6 mm de espesor, acabado lacado color blanco y alma de espuma de poliisocianurato, de densidad entre 40 y 45 kg/m³ de 40 mm de espesor, con visor de metacrilato, de 663x343 mm, con marco de perfiles con rotura de puente térmico y burlete flexible con un alveolo; ACCESORIOS: sin accesorios. Colocación en obra de fábrica.
Incluye: Replanteo. Colocación y fijación de la puerta al paramento.
Criterio de medición de proyecto: Número de unidades previstas, según documentación gráfica de Proyecto.
Criterio de medición de obra: Se medirá el número de unidades realmente ejecutadas según especificaciones de Proyecto.

| Código | Ud | Descripción | Rendimiento | Precio | Importe |
|---|---|---|---|---|---|
| mt12psa130c | Ud | Puerta frigorífica batiente de una hoja, para hueco de dimensiones útiles 900x2000 mm, para separación de salas, con bastidor de perfil estructural de aluminio anodizado con bisagras de PVC de vaivén con apertura abatible hasta 90°, revestimiento en ambas caras de chapa de acero galvanizado de 0,6 mm de espesor, acabado lacado color blanco y alma de espuma de poliisocianurato, de densidad entre 40 y 45 kg/m³ de 40 mm de espesor, con visor de metacrilato, de 663x343 mm, con marco de perfiles con rotura de puente térmico y burlete flexible con un alveolo, para colocar en obra de fábrica. (material) | 1.05 | 995.1 | 1044.855 |
| mo011 | h | Oficial 1ª montador. (mano de obra) | 2.186 | 22.74 | 49.710 |
| mo080 | h | Ayudante montador. (mano de obra) | 2.186 | 21.02 | 45.950 |
| % | % | Costes directos complementarios | 2 % | 1140.515 | 22.810 |
|  |  | Costes directos |  |  | 1163.325 |
