# Puerta de servicio pivotante

- Propiedad del archivo: CYPE Ingenieros S.A.
- Formato: FIEBDC-3/2016
- Programa: Generador de precios de la construcción. CYPE Ingenieros, S.A.
- Fecha: 06/06/2025
- Divisa: EUR
- Costes indirectos: 3 %
- IVA: 21 %

## L Carpintería, cerrajería, vidrios y protecciones solares

### LI Puertas de uso industrial

#### LIS Puertas de servicio

**LIS020** Ud Puerta de servicio pivotante.
Puerta de servicio pivotante, semiencastrada, con un punto de cierre y bisagras, 600x1900 mm. HOJA: de 40 mm de espesor, con bastidor de perfil estructural de aluminio anodizado, revestimiento en ambas caras de chapa de acero galvanizado, acabado lacado y alma de espuma de poliisocianurato, inyectada a alta presión, Euroclase B-s1, d0 de reacción al fuego, con marco de perfiles con rotura de puente térmico y doble burlete perimetral sobre soporte de PVC; ACCESORIOS: sin accesorios.
Incluye: Replanteo. Colocación y fijación de la puerta al paramento.
Criterio de medición de proyecto: Número de unidades previstas, según documentación gráfica de Proyecto.
Criterio de medición de obra: Se medirá el número de unidades realmente ejecutadas según especificaciones de Proyecto.

| Código | Ud | Descripción | Rendimiento | Precio | Importe |
|---|---|---|---|---|---|
| mt26pse110aa | Ud | Puerta de servicio pivotante, semiencastrada, con un punto de cierre y bisagras, 600x1900 mm, de 40 mm de espesor, con bastidor de perfil estructural de aluminio anodizado, revestimiento en ambas caras de chapa de acero galvanizado, acabado lacado y alma de espuma de poliisocianurato, inyectada a alta presión, Euroclase B-s1, d0 de reacción al fuego, con marco de perfiles con rotura de puente térmico y doble burlete perimetral sobre soporte de PVC. (material) | 1.05 | 738.17 | 775.079 |
| mo011 | h | Oficial 1ª montador. (mano de obra) | 1.594 | 23.74 | 37.842 |
| mo080 | h | Ayudante montador. (mano de obra) | 1.594 | 21.94 | 34.972 |
| % | % | Costes directos complementarios | 2 % | 847.893 | 16.958 |
|  |  | Costes directos |  |  | 864.851 |
