# Poste de referencia

- Propiedad del archivo: CYPE Ingenieros S.A.
- Formato: FIEBDC-3/2016
- Programa: Generador de precios de la construcción. CYPE Ingenieros, S.A.
- Fecha: 11/06/2024
- Divisa: EUR
- Costes indirectos: 3 %
- IVA: 21 %

## L Carpintería, cerrajería, vidrios y protecciones solares

### LM Equipamiento para muelles de carga y descarga

#### LMC Complementos de acoplamiento y seguridad

**LMC030** Ud Poste de referencia.
Poste de referencia circular, de composite, de 100 mm de diámetro y de 530 mm de longitud, de color amarillo, fijado mediante anclaje mecánico de expansión, de alta resistencia a la corrosión.
Incluye: Replanteo. Colocación y fijación del poste de referencia.
Criterio de medición de proyecto: Número de unidades previstas, según documentación gráfica de Proyecto.
Criterio de medición de obra: Se medirá el número de unidades realmente ejecutadas según especificaciones de Proyecto.

| Código | Ud | Descripción | Rendimiento | Precio | Importe |
|---|---|---|---|---|---|
| mt26amc060g | Ud | Poste de referencia circular, de composite, de 100 mm de diámetro y de 530 mm de longitud, de color amarillo, para delimitación de espacios y protección de los distintos elementos ubicados en el muelle de carga y descarga frente a los choques de vehículos. (material) | 1 | 118.03 | 118.030 |
| mt26aaa025a | Ud | Anclaje mecánico con taco de expansión de acero galvanizado, de alta resistencia a la corrosión. (material) | 2 | 3.5 | 7.000 |
| mo011 | h | Oficial 1ª montador. (mano de obra) | 0.23 | 22.74 | 5.230 |
| mo080 | h | Ayudante montador. (mano de obra) | 0.23 | 21.02 | 4.835 |
| % | % | Costes directos complementarios | 2 % | 135.095 | 2.702 |
|  |  | Costes directos |  |  | 137.797 |

## Recursos

**mt26aaa025a** Ud Anclaje mecánico con taco de expansión de acero galvanizado, de alta resistencia a la corrosión
Datos técnicos: Coste energético 1.478 MJ; Emisión de CO2 0.147 kg; Código LER 17 04 05; Masa del elemento 0.055 kg; Volumen 0.000026 m3
Residuos:
- embalaje: re150101 Envases de papel y cartón. (componente de residuo); rendimiento 0.002 kg; Código LER 15 01 01; Masa del elemento 1 kg; Volumen 0.001333 m3
- embalaje: re170203 Plástico. (componente de residuo); rendimiento 0.001 kg; Código LER 17 02 03; Masa del elemento 1 kg; Volumen 0.001667 m3
