# Estor enrollable "LA VIUDA" de tejido ignífugo, para uso exterior

- Propiedad del archivo: CYPE Ingenieros S.A.
- Formato: FIEBDC-3/2016
- Programa: Generador de precios de la construcción. CYPE Ingenieros, S.A.
- Fecha: 06/06/2025
- Divisa: EUR
- Costes indirectos: 3 %
- IVA: 21 %

## L Carpintería, cerrajería, vidrios y protecciones solares

### LS Protecciones solares

#### LSE Estores enrollables

**LSE040** Ud Estor enrollable "LA VIUDA" de tejido ignífugo, para uso exterior.
Estor enrollable exterior, gama Mauré, modelo Ágora "LA VIUDA", de 1000 mm de anchura y 1000 mm de altura, con tejido ignífugo perforado, modelo Soltis Harmony 88, de poliéster recubierto de PVC, accionamiento manual, sistema de guiado con cremallera lateral, perfiles de aluminio acabado lacado en color blanco y cajón de 110 mm de altura, fijado en el paramento exterior de fachada con anclajes mecánicos.
Incluye: Replanteo. Montaje del estor enrollable con guías y cajón. Anclaje de las guías al paramento.
Criterio de medición de proyecto: Número de unidades previstas, según documentación gráfica de Proyecto.
Criterio de medición de obra: Se medirá el número de unidades realmente ejecutadas según especificaciones de Proyecto.

| Código | Ud | Descripción | Rendimiento | Precio | Importe |
|---|---|---|---|---|---|
| mt44viu011aaaa | Ud | Estor enrollable exterior, gama Mauré, modelo Ágora "LA VIUDA", de 1000 mm de anchura y 1000 mm de altura, con tejido ignífugo perforado, modelo Soltis Harmony 88, de poliéster recubierto de PVC, accionamiento manual, sistema de guiado con cremallera lateral, perfiles de aluminio acabado lacado en color blanco y cajón de 110 mm de altura. (material) | 1 | 378.95 | 378.950 |
| mo011 | h | Oficial 1ª montador. (mano de obra) | 0.54 | 23.74 | 12.820 |
| mo080 | h | Ayudante montador. (mano de obra) | 0.81 | 21.94 | 17.771 |
| mo003 | h | Oficial 1ª electricista. (mano de obra) | 0.75 | 23.74 | 17.805 |
| % | % | Costes directos complementarios | 2 % | 427.346 | 8.547 |
|  |  | Costes directos |  |  | 435.893 |

Residuos:
- colocación: mt44viu011aaaa; factor de residuo 0.0427596

## Recursos

**mt44viu011aaaa** Ud Estor enrollable exterior
Datos técnicos: Coste energético 31.466 MJ; Emisión de CO2 1.199 kg; Código LER 20 01 11; Masa del elemento 0.52 kg; Volumen 0.000693 m3
Residuos:
- embalaje: re170203 Plástico. (componente de residuo); rendimiento 0.102 kg; Código LER 17 02 03; Masa del elemento 1 kg; Volumen 0.001667 m3
