# Celosía de lamas de aluminio

- Propiedad del archivo: CYPE Ingenieros S.A.
- Formato: FIEBDC-3/2016
- Programa: Generador de precios de la construcción. CYPE Ingenieros, S.A.
- Fecha: 26/06/2025
- Divisa: EUR
- Costes indirectos: 3 %
- IVA: 21 %

## L Carpintería, cerrajería, vidrios y protecciones solares

### LS Protecciones solares

#### LSZ Celosías

**LSZ030** m² Celosía de lamas de aluminio.
Celosía fija de lamas verticales orientables machihembradas entre sí, de aluminio, acabado lacado con 60 micras de espesor mínimo de película seca, color a elegir, con el sello QUALICOAT, de 150 a 200 mm de anchura, con testeros de nylon de elevada resistencia y pivotes de aluminio de 6 mm de diámetro mínimo, alojados en el marco de aluminio extruido de aleación 6063 con tratamiento térmico T5, con accionamiento manual. Incluso elementos de fijación para montaje en posición vertical sobre superficie soporte de fábrica.
Incluye: Replanteo. Presentación y nivelación. Resolución de las uniones del marco a los paramentos. Montaje de elementos complementarios.
Criterio de medición de proyecto: Superficie medida según documentación gráfica de Proyecto, deduciendo los huecos de superficie mayor de 3 m².
Criterio de medición de obra: Se medirá la superficie realmente ejecutada según especificaciones de Proyecto, deduciendo los huecos de superficie mayor de 3 m².

| Código | Ud | Descripción | Rendimiento | Precio | Importe |
|---|---|---|---|---|---|
| mt26aaa033a | Ud | Anclaje mecánico con taco de nylon y tornillo de acero galvanizado, de cabeza avellanada. (material) | 4 | 0.29 | 1.160 |
| mt25pce030c | m² | Celosía fija de lamas verticales orientables machihembradas entre sí, de aluminio, acabado lacado con 60 micras de espesor mínimo de película seca, color a elegir, con el sello QUALICOAT, de 150 a 200 mm de anchura, con testeros de nylon de elevada resistencia y pivotes de aluminio de 6 mm de diámetro mínimo, alojados en el marco de aluminio extruido de aleación 6063 con tratamiento térmico T5, con accionamiento manual. (material) | 1 | 85 | 85.000 |
| mo018 | h | Oficial 1ª cerrajero. (mano de obra) | 0.346 | 23.41 | 8.100 |
| mo059 | h | Ayudante cerrajero. (mano de obra) | 0.346 | 21.99 | 7.609 |
| % | % | Costes directos complementarios | 2 % | 101.869 | 2.037 |
|  |  | Costes directos |  |  | 103.906 |

Residuos:
- colocación: mt26aaa033a Anclaje mecánico con taco de nylon y tornillo de acero galvanizado, de cabeza avellanada; factor de residuo 0.00430435
- colocación: mt25pce030c; factor de residuo 0.024

## Recursos

**mt26aaa033a** Ud Anclaje mecánico con taco de nylon y tornillo de acero galvanizado, de cabeza avellanada
Datos técnicos: Coste energético 1.599 MJ; Emisión de CO2 0.133 kg; Código LER 17 04 05; Masa del elemento 0.046 kg; Volumen 0.000022 m3
Residuos:
- embalaje: re150101 Envases de papel y cartón. (componente de residuo); rendimiento 0.001 kg; Código LER 15 01 01; Masa del elemento 1 kg; Volumen 0.001333 m3

**mt25pce030c** m² Celosía fija de lamas verticales orientables machihembradas entre sí
Datos técnicos: Coste energético 769.331 MJ; Emisión de CO2 54.986 kg; Código LER 17 04 02; Masa del elemento 7 kg; Volumen 0.004667 m3
Residuos:
- embalaje: re170203 Plástico. (componente de residuo); rendimiento 0.022 kg; Código LER 17 02 03; Masa del elemento 1 kg; Volumen 0.001667 m3
