# Block de puerta interior técnica abatible, de madera, en edificio de uso público

- Propiedad del archivo: CYPE Ingenieros S.A.
- Formato: FIEBDC-3/2016
- Programa: Generador de precios de la construcción. CYPE Ingenieros, S.A.
- Fecha: 06/06/2025
- Divisa: EUR
- Costes indirectos: 3 %
- IVA: 21 %

## L Carpintería, cerrajería, vidrios y protecciones solares

### LT Puertas interiores técnicas

#### LTM De madera

**LTM010** Ud Block de puerta interior técnica abatible, de madera, en edificio de uso público.
Block de puerta interior técnica abatible, de madera, para edificio de uso público, de una hoja, lisa, de 203x82,5x3,5 cm, compuesto por alma de tablero aglomerado de partículas, recubierto con laminado de alta presión (HPL), formado por varias capas de papel kraft impregnadas en resina fenólica, cantos de placa laminada compacta de alta presión (HPL), bastidor de tablero contrachapado y cerco de madera de pino; sobre precerco de pino país de 90x35 mm. Incluso pernios, manilla y cerradura de acero inoxidable, accesorios, herrajes de colgar y espuma de poliuretano para relleno de la holgura entre precerco y block de puerta.
Criterio de valoración económica: El precio no incluye el recibido en obra del precerco.
Incluye: Limpieza del precerco ya instalado. Alojamiento y calzado del block de puerta en el precerco. Fijación del block de puerta al precerco. Relleno de la holgura entre precerco y block de puerta con espuma de poliuretano. Colocación de herrajes de cierre y accesorios.
Criterio de medición de proyecto: Número de unidades previstas, según documentación gráfica de Proyecto.
Criterio de medición de obra: Se medirá el número de unidades realmente ejecutadas según especificaciones de Proyecto.

| Código | Ud | Descripción | Rendimiento | Precio | Importe |
|---|---|---|---|---|---|
| mt22aap011ja | Ud | Precerco de madera de pino, 90x35 mm, para puerta de una hoja, con elementos de fijación. (material) | 1 | 17.39 | 17.390 |
| mt22bta010aa | Ud | Block de puerta interior técnica abatible, de madera, para edificio de uso público, de una hoja, lisa, de 203x82,5x3,5 cm, compuesto por alma de tablero aglomerado de partículas, recubierto con laminado de alta presión (HPL), formado por varias capas de papel kraft impregnadas en resina fenólica, cantos de placa laminada compacta de alta presión (HPL), bastidor de tablero contrachapado y cerco de madera de pino, con tapajuntas, pernios, manilla y cerradura de acero inoxidable, accesorios y herrajes de colgar. (material) | 1 | 331.22 | 331.220 |
| mt22www040 | Ud | Aerosol de 750 ml de espuma adhesiva autoexpansiva, elástica, de poliuretano monocomponente, de 25 kg/m³ de densidad, conductividad térmica 0,0345 W/(mK), 135% de expansión, elongación hasta rotura 45% y 7 N/cm² de resistencia a tracción, estable de -40°C a 90°C; para aplicar con pistola; según UNE-EN 13165. (material) | 0.1 | 8.37 | 0.837 |
| mo017 | h | Oficial 1ª carpintero. (mano de obra) | 1.374 | 23.44 | 32.207 |
| mo058 | h | Ayudante carpintero. (mano de obra) | 1.135 | 22.08 | 25.061 |
| % | % | Costes directos complementarios | 2 % | 406.715 | 8.134 |
|  |  | Costes directos |  |  | 414.849 |

Residuos:
- colocación: mt22aap011ja Precerco de madera de pino, 90x35 mm, para puerta de una hoja, con elementos de fijación; factor de residuo 0.014
- colocación: mt22www040; factor de residuo 0.024

## Recursos

**mt22aap011ja** Ud Precerco de madera de pino, 90x35 mm, para puerta de una hoja, con elementos de fijación
Datos técnicos: Coste energético 710.242 MJ; Emisión de CO2 -10.871 kg; Código LER 17 02 01; Masa del elemento 8.4 kg; Volumen 0.007636 m3
Residuos:
- embalaje: re170203 Plástico. (componente de residuo); rendimiento 0.08 kg; Código LER 17 02 03; Masa del elemento 1 kg; Volumen 0.001667 m3

**mt22bta010aa** Ud Block de puerta interior técnica abatible
Datos técnicos: Coste energético 2292.258 MJ; Emisión de CO2 15.469 kg
Residuos:
- embalaje: re170203 Plástico; rendimiento 0.114 kg
- embalaje: re170604 Materiales de aislamiento distintos de los especificados en los códigos 17 06 01 y 17 06 03. (componente de residuo); rendimiento 0.025 kg; Código LER 17 06 04; Masa del elemento 1 kg; Volumen 0.001667 m3

**mt22www040** Ud Aerosol de 750 ml de espuma adhesiva autoexpansiva
Datos técnicos: Coste energético 4.812 MJ; Emisión de CO2 0.217 kg; Código LER 17 06 04; Masa del elemento 0.01875 kg; Volumen 0.000031 m3
Residuos:
- embalaje: re150104 Envases metálicos. (componente de residuo); rendimiento 0.15 kg; Código LER 15 01 04; Masa del elemento 1 kg; Volumen 0.001667 m3
