# Vidrio laminar de seguridad

- Propiedad del archivo: CYPE Ingenieros S.A.
- Formato: FIEBDC-3/2016
- Programa: Generador de precios de la construcción. CYPE Ingenieros, S.A.
- Fecha: 02/07/2024
- Divisa: EUR
- Costes indirectos: 3 %
- IVA: 21 %

## L Carpintería, cerrajería, vidrios y protecciones solares

### LV Vidrios

#### LVS Laminares de seguridad

**LVS010** m² Vidrio laminar de seguridad.
Vidrio laminar de seguridad, compuesto por dos lunas de 4 mm de espesor unidas mediante dos láminas translúcidas de butiral de polivinilo, de 0,38 mm de espesor cada una, clasificación de prestaciones 1B1, según UNE-EN 12600, fijado sobre carpintería con perfil continuo de neopreno.
Incluye: Colocación del perfil de neopreno en el perímetro de la hoja de vidrio. Colocación de la hoja de vidrio en el marco. Señalización de las hojas.
Criterio de medición de proyecto: Superficie de carpintería a acristalar, según documentación gráfica de Proyecto, incluyendo en cada hoja vidriera las dimensiones del bastidor.
Criterio de medición de obra: Se medirá la superficie realmente ejecutada según especificaciones de Proyecto, sumando, para cada una de las piezas, la superficie resultante de redondear por exceso cada una de sus aristas a múltiplos de 30 mm.

| Código | Ud | Descripción | Rendimiento | Precio | Importe |
|---|---|---|---|---|---|
| mt21ves010bb | m² | Vidrio laminar de seguridad, compuesto por dos lunas de 4 mm de espesor unidas mediante dos láminas translúcidas de butiral de polivinilo, de 0,38 mm de espesor cada una, clasificación de prestaciones 1B1, según UNE-EN 12600. Según UNE-EN ISO 12543-2 y UNE-EN 14449 (material) | 1.006 | 63.08 | 63.458 |
| mt21vva025 | m | Perfil continuo de neopreno para la colocación del vidrio. (material) | 3.334 | 0.9 | 3.001 |
| mt21vva021 | Ud | Material auxiliar para la colocación de vidrios. (material) | 1 | 1.26 | 1.260 |
| mo055 | h | Oficial 1ª cristalero. (mano de obra) | 0.43 | 23.55 | 10.127 |
| mo110 | h | Ayudante cristalero. (mano de obra) | 0.43 | 22.35 | 9.611 |
| % | % | Costes directos complementarios | 2 % | 87.457 | 1.749 |
|  |  | Costes directos |  |  | 89.206 |

Residuos:
- colocación: mt21ves010bb; factor de residuo 0.008161
- colocación: mt21vva025 Perfil continuo de neopreno para la colocación del vidrio; factor de residuo 0.06

## Recursos

**mt21ves010bb** m² Vidrio laminar de seguridad
Datos técnicos: Coste energético 299.969 MJ; Emisión de CO2 22.434 kg; Código LER 17 02 02; Masa del elemento 20 kg; Volumen 0.02 m3
Residuos:
- embalaje: re170604 Materiales de aislamiento distintos de los especificados en los códigos 17 06 01 y 17 06 03. (componente de residuo); rendimiento 0.015 kg; Código LER 17 06 04; Masa del elemento 1 kg; Volumen 0.001667 m3

**mt21vva025** m Perfil continuo de neopreno para la colocación del vidrio
Datos técnicos: Coste energético 1.286 MJ; Emisión de CO2 0.034 kg; Código LER 17 02 03; Masa del elemento 0.0099 kg; Volumen 0.000017 m3
Residuos:
- embalaje: re170203 Plástico. (componente de residuo); rendimiento 0.001 kg; Código LER 17 02 03; Masa del elemento 1 kg; Volumen 0.001667 m3
