# Reparación de carpintería exterior

- Propiedad del archivo: CYPE Ingenieros S.A.
- Formato: FIEBDC-3/2016
- Programa: Generador de precios de la construcción. CYPE Ingenieros, S.A.
- Fecha: 26/06/2025
- Divisa: EUR
- Costes indirectos: 3 %
- IVA: 21 %

## L Carpintería, cerrajería, vidrios y protecciones solares

### LZ Reparaciones

#### LZC En carpintería

**LZC010** m² Reparación de carpintería exterior.
Reparación de carpintería exterior de PVC "in situ", con un grado de deterioro medio, mediante la corrección de descuadres y sustitución de herrajes deteriorados. Incluso reposición de revestimientos y pinturas de los paramentos situados en zonas adyacentes a la intervención.
Incluye: Corrección de descuadres. Sustitución de los herrajes deteriorados.
Criterio de medición de proyecto: Superficie medida según documentación gráfica de Proyecto, incluyendo los precercos.
Criterio de medición de obra: Se medirá la superficie realmente ejecutada según especificaciones de Proyecto.

| Código | Ud | Descripción | Rendimiento | Precio | Importe |
|---|---|---|---|---|---|
| mo018 | h | Oficial 1ª cerrajero. (mano de obra) | 1.657 | 23.41 | 38.790 |
| mo059 | h | Ayudante cerrajero. (mano de obra) | 1.657 | 21.99 | 36.437 |
| % | % | Costes directos complementarios | 2 % | 75.227 | 1.505 |
|  |  | Costes directos |  |  | 76.732 |
