# Aislamiento acústico a ruido aéreo de codo de bajante, con complejos multicapa

- Propiedad del archivo: CYPE Ingenieros S.A.
- Formato: FIEBDC-3/2016
- Programa: Generador de precios de la construcción. CYPE Ingenieros, S.A.
- Fecha: 02/07/2024
- Divisa: EUR
- Costes indirectos: 3 %
- IVA: 21 %

## N Aislamientos e impermeabilizaciones

### NB Aislamientos acústicos

#### NBA Tuberías y bajantes

**NBA030** m Aislamiento acústico a ruido aéreo de codo de bajante, con complejos multicapa.
Aislamiento acústico a ruido aéreo de codo de bajante de 200 mm de diámetro, realizado con complejo multicapa, de 18 mm de espesor, 4,4 kg/m² de masa superficial, formado por un fieltro textil de 16 mm de espesor adherido térmicamente a una lámina viscoelástica de alta densidad de 2 mm de espesor; dispuesto en torno a la bajante a modo de coquilla con bridas de plástico y refuerzo con banda autoadhesiva desolidarizante, de 90 mm de anchura y de 4 mm de espesor, formada por una lámina de poliolefinas de alta resistencia y una lámina viscoelástica de alta densidad de 2 mm de espesor. Incluso cinta viscoelástica autoadhesiva, para sellado de juntas.
Incluye: Limpieza de la superficie soporte. Corte del rollo en tramos. Forrado del codo de la bajante. Colocación de las bridas. Sellado de juntas. Colocación de la segunda capa de aislante.
Criterio de medición de proyecto: Longitud medida según documentación gráfica de Proyecto.
Criterio de medición de obra: Se medirá la longitud realmente ejecutada según especificaciones de Proyecto.

| Código | Ud | Descripción | Rendimiento | Precio | Importe |
|---|---|---|---|---|---|
| mt16ptc030c | m² | Complejo multicapa, de 18 mm de espesor, 4,4 kg/m² de masa superficial, formado por un fieltro textil de 16 mm de espesor adherido térmicamente a una lámina viscoelástica de alta densidad de 2 mm de espesor; con 55 dB de índice global de reducción acústica, Rw, proporcionando una reducción del nivel global ponderado de presión de ruido aéreo de 12 dBA. (material) | 0.691 | 10.42 | 7.200 |
| mt16pdg012a | Ud | Brida de plástico, para fijación de aislamiento acústico de bajantes. (material) | 4 | 0.17 | 0.680 |
| mt16pnc010a | m | Cinta viscoelástica autoadhesiva, con autoprotección de aluminio, de 50 mm de anchura y de 1,5 mm de espesor, para sellado de juntas. (material) | 1.1 | 0.8 | 0.880 |
| mt16ptc060c | m | Banda autoadhesiva desolidarizante, de 90 mm de anchura y de 4 mm de espesor, formada por una lámina de poliolefinas de alta resistencia y una lámina viscoelástica de alta densidad de 2 mm de espesor; proporcionando una reducción del nivel global de presión de ruido de impactos de 17 dB. (material) | 7.679 | 1.4 | 10.751 |
| mo054 | h | Oficial 1ª montador de aislamientos. (mano de obra) | 0.298 | 22.74 | 6.777 |
| mo101 | h | Ayudante montador de aislamientos. (mano de obra) | 0.298 | 21.02 | 6.264 |
| % | % | Costes directos complementarios | 2 % | 32.552 | 0.651 |
|  |  | Costes directos |  |  | 33.203 |

Residuos:
- colocación: mt16ptc030c; factor de residuo 0.0477291
- colocación: mt16pdg012a Brida de plástico, para fijación de aislamiento acústico de bajantes; factor de residuo 0.07
- colocación: mt16ptc060c; factor de residuo 0.07

## Recursos

**mt16ptc030c** m² Complejo multicapa
Datos técnicos: Coste energético 167.117 MJ; Emisión de CO2 5.054 kg; Código LER 17 03 02; Masa del elemento 4.4 kg; Volumen 0.0044 m3
Residuos:
- embalaje: re170203 Plástico. (componente de residuo); rendimiento 0.063 kg; Código LER 17 02 03; Masa del elemento 1 kg; Volumen 0.001667 m3

**mt16pdg012a** Ud Brida de plástico, para fijación de aislamiento acústico de bajantes
Datos técnicos: Coste energético 0.184 MJ; Emisión de CO2 0.009 kg; Código LER 17 02 03; Masa del elemento 0.0019 kg; Volumen 0.000003 m3

**mt16ptc060c** m Banda autoadhesiva desolidarizante
Datos técnicos: Coste energético 13.650 MJ; Emisión de CO2 0.442 kg; Código LER 17 03 02; Masa del elemento 0.32 kg; Volumen 0.00032 m3
Residuos:
- embalaje: re170203 Plástico; rendimiento 0.02 kg
