# Aislamiento acústico a ruido aéreo y de impacto bajo suelos de madera y laminados, con láminas de polietileno

- Propiedad del archivo: CYPE Ingenieros S.A.
- Formato: FIEBDC-3/2016
- Programa: Generador de precios de la construcción. CYPE Ingenieros, S.A.
- Fecha: 24/01/2025
- Divisa: EUR
- Costes indirectos: 3 %
- IVA: 21 %

## N Aislamientos e impermeabilizaciones

### NB Aislamientos acústicos

#### NBM Suelos de madera y laminados

**NBM020** m² Aislamiento acústico a ruido aéreo y de impacto bajo suelos de madera y laminados, con láminas de polietileno.
Aislamiento acústico a ruido aéreo y de impacto bajo suelos de madera y laminados, con láminas de espuma de polietileno reticulado TROCELLEN IS Plus Parquet 3MM DLw 21dB SL20 "TROCELLEN", de 3 mm de espesor, con un film de polietileno y desolidarización perimetral realizada con. Colocación en obra: a testa. Incluso cinta autoadhesiva de aluminio, TROCELLEN BANDA PARQUET ALU (ADH) "TROCELLEN", de 50 mm de anchura, para la unión y fijación de láminas aislantes para parquet.
Criterio de valoración económica: El precio no incluye el suelo de madera o laminado.
Incluye: Limpieza y preparación de la superficie soporte. Colocación del aislamiento sobre la superficie soporte. Corte del aislamiento. Sellado de juntas y uniones.
Criterio de medición de proyecto: Superficie medida según documentación gráfica de Proyecto.
Criterio de medición de obra: Se medirá la superficie realmente ejecutada según especificaciones de Proyecto.

| Código | Ud | Descripción | Rendimiento | Precio | Importe |
|---|---|---|---|---|---|
| mt16ptr110aa | m² | Lámina de espuma de polietileno reticulado TROCELLEN IS Plus Parquet 3MM DLw 21dB SL20 "TROCELLEN", de 3 mm de espesor, con un film de polietileno; proporcionando una reducción del nivel global de presión de ruido de impactos de 21 dB y una reducción del nivel global ponderado de presión de ruido aéreo de 2 dBA. (material) | 1.22 | 3.7 | 4.514 |
| mt16ptr130 | m | Cinta autoadhesiva de aluminio, TROCELLEN BANDA PARQUET ALU (ADH) "TROCELLEN", de 50 mm de anchura, para la unión y fijación de láminas aislantes para parquet. (material) | 0.4 | 0.9 | 0.360 |
| mo054 | h | Oficial 1ª montador de aislamientos. (mano de obra) | 0.109 | 23.74 | 2.588 |
| mo101 | h | Ayudante montador de aislamientos. (mano de obra) | 0.109 | 21.94 | 2.391 |
| % | % | Costes directos complementarios | 2 % | 9.853 | 0.197 |
|  |  | Costes directos |  |  | 10.050 |

Residuos:
- colocación: mt16ptr110aa; factor de residuo 0.06
- colocación: mt16ptr130; factor de residuo 0.048

## Recursos

**mt16ptr110aa** m² Lámina de espuma de polietileno reticulado TROCELLEN IS Plus Parquet 3MM DLw 21dB SL20 "TROCELLEN"
Datos técnicos: Coste energético 39.326 MJ; Emisión de CO2 1.428 kg; Código LER 17 06 04; Masa del elemento 0.27 kg; Volumen 0.00045 m3
Residuos:
- embalaje: re170203 Plástico. (componente de residuo); rendimiento 0.024 kg; Código LER 17 02 03; Masa del elemento 1 kg; Volumen 0.001667 m3

**mt16ptr130** m Cinta autoadhesiva de aluminio
Datos técnicos: Coste energético 3.059 MJ; Emisión de CO2 0.214 kg; Código LER 17 04 02; Masa del elemento 0.023 kg; Volumen 0.000015 m3
Residuos:
- embalaje: re170203 Plástico; rendimiento 0.005 kg
