# Aislamiento acústico a ruido aéreo, en partición desmontable, a través del plenum

- Propiedad del archivo: CYPE Ingenieros S.A.
- Formato: FIEBDC-3/2016
- Programa: Generador de precios de la construcción. CYPE Ingenieros, S.A.
- Fecha: 26/06/2025
- Divisa: EUR
- Costes indirectos: 3 %
- IVA: 21 %

## N Aislamientos e impermeabilizaciones

### NB Aislamientos acústicos

#### NBP Particiones

**NBP100** m² Aislamiento acústico a ruido aéreo, en partición desmontable, a través del plenum.
Barrera acústica a ruido aéreo, en partición desmontable, a través del plenum, formada por panel acústico autoportante de lana mineral, modelo Soundstop "ROCKFON", compuesto por módulos superpuestos de 1200x600x60 mm, de 60 mm de espesor total, revestido por las dos caras con un complejo kraft-aluminio, colocado directamente entre el forjado y los perfiles superiores de la partición desmontable, para mejorar el aislamiento acústico lateral entre espacios. Incluso cinta autoadhesiva de aluminio, para el sellado y fijación del aislamiento.
Incluye: Replanteo. Corte y ajuste de los paneles. Colocación de los paneles. Sellado de juntas y uniones.
Criterio de medición de proyecto: Superficie medida según documentación gráfica de Proyecto.
Criterio de medición de obra: Se medirá la superficie realmente ejecutada según especificaciones de Proyecto.

| Código | Ud | Descripción | Rendimiento | Precio | Importe |
|---|---|---|---|---|---|
| mt16par120h | m² | Panel acústico autoportante de lana mineral, modelo Soundstop "ROCKFON", compuesto por módulos superpuestos de 1200x600x60 mm, de 60 mm de espesor total, revestido por las dos caras con un complejo kraft-aluminio, Euroclase A2-s1, d0 de reacción al fuego según UNE-EN 13501-1, con 30 dB de índice global de reducción acústica, Rw, como barrera acústica en plenums, entre el forjado y la divisoria. (material) | 1.05 | 37.84 | 39.732 |
| mt42con020 | m | Cinta autoadhesiva de aluminio, de 50 micras de espesor y 65 mm de anchura, a base de resinas acrílicas, para el sellado y fijación del aislamiento. (material) | 1.5 | 0.19 | 0.285 |
| mo054 | h | Oficial 1ª montador de aislamientos. (mano de obra) | 0.546 | 23.74 | 12.962 |
| mo101 | h | Ayudante montador de aislamientos. (mano de obra) | 0.546 | 21.94 | 11.979 |
| % | % | Costes directos complementarios | 2 % | 64.958 | 1.299 |
|  |  | Costes directos |  |  | 66.257 |

Residuos:
- colocación: mt16par120h; factor de residuo 0.024
- colocación: mt42con020; factor de residuo 0.048

## Recursos

**mt16par120h** m² Panel acústico autoportante de lana mineral
Datos técnicos: Coste energético 128.350 MJ; Emisión de CO2 6.276 kg; Código LER 17 06 04; Masa del elemento 3.2 kg; Volumen 0.005333 m3
Residuos:
- embalaje: re170203 Plástico. (componente de residuo); rendimiento 0.034 kg; Código LER 17 02 03; Masa del elemento 1 kg; Volumen 0.001667 m3

**mt42con020** m Cinta autoadhesiva de aluminio
Datos técnicos: Coste energético 3.059 MJ; Emisión de CO2 0.214 kg; Código LER 17 04 02; Masa del elemento 0.023 kg; Volumen 0.000015 m3
Residuos:
- embalaje: re170203 Plástico; rendimiento 0.005 kg
