# Drenaje de suelos con láminas drenantes

- Propiedad del archivo: CYPE Ingenieros S.A.
- Formato: FIEBDC-3/2016
- Programa: Generador de precios de la construcción. CYPE Ingenieros, S.A.
- Fecha: 23/10/2024
- Divisa: EUR
- Costes indirectos: 3 %
- IVA: 21 %

## N Aislamientos e impermeabilizaciones

### ND Drenajes

#### NDN Suelos

**NDN010** m² Drenaje de suelos con láminas drenantes.
Drenaje de suelos con lámina drenante de polietileno, de 7 mm de espesor, colocada directamente sobre la impermeabilización.
Incluye: Corte y preparación de las láminas drenantes. Colocación de las láminas drenantes.
Criterio de medición de proyecto: Superficie medida según documentación gráfica de Proyecto.
Criterio de medición de obra: Se medirá la superficie realmente ejecutada según especificaciones de Proyecto.

| Código | Ud | Descripción | Rendimiento | Precio | Importe |
|---|---|---|---|---|---|
| mt15res330a | m² | Lámina drenante de polietileno, de 7 mm de espesor, suministrada en rollos de 20 m de longitud. (material) | 1.05 | 17.39 | 18.260 |
| mo029 | h | Oficial 1ª aplicador de láminas impermeabilizantes. (mano de obra) | 0.217 | 22.13 | 4.802 |
| mo067 | h | Ayudante aplicador de láminas impermeabilizantes. (mano de obra) | 0.217 | 21.02 | 4.561 |
| % | % | Costes directos complementarios | 2 % | 27.623 | 0.552 |
|  |  | Costes directos |  |  | 28.175 |

Residuos:
- colocación: mt15res330a Lámina drenante de polietileno, de 7 mm de espesor, suministrada en rollos de 20 m de longitud; factor de residuo 0.032658

## Recursos

**mt15res330a** m² Lámina drenante de polietileno, de 7 mm de espesor, suministrada en rollos de 20 m de longitud
Datos técnicos: Coste energético 71.728 MJ; Emisión de CO2 2.589 kg; Código LER 17 06 04; Masa del elemento 0.5 kg; Volumen 0.000833 m3
Residuos:
- embalaje: re170203 Plástico. (componente de residuo); rendimiento 0.033 kg; Código LER 17 02 03; Masa del elemento 1 kg; Volumen 0.001667 m3
