# Tratamiento de humedades por capilaridad con mortero de cal, en muros. Sistema Biocalce MuroSeco "KERAKOLL"

- Propiedad del archivo: CYPE Ingenieros S.A.
- Formato: FIEBDC-3/2016
- Programa: Generador de precios de la construcción. CYPE Ingenieros, S.A.
- Fecha: 26/06/2025
- Divisa: EUR
- Costes indirectos: 3 %
- IVA: 21 %

## N Aislamientos e impermeabilizaciones

### NH Tratamiento de humedades por capilaridad

#### NHM Morteros

**NHM060** m² Tratamiento de humedades por capilaridad con mortero de cal, en muros. Sistema Biocalce MuroSeco "KERAKOLL".
Tratamiento de humedades por capilaridad con mortero de cal, en muros. Sistema Biocalce MuroSeco "KERAKOLL". CAPA DE REGULARIZACIÓN: mortero de cal Biocalce MuroSano "KERAKOLL", de 10 mm de espesor, armado con malla electrosoldada, de 50 mm de paso de malla y 2 mm de diámetro; CAPA DE DESHUMIDIFICACIÓN: enfoscado de mortero de cal Biocalce Benessere "KERAKOLL", tipo R CSII, absorción de agua por capilaridad >= 0,3 kg/m², según UNE-EN 998-1, de 10 mm de espesor total, aplicado en una capa; CAPA DE ALISADO: mortero de cal Biocalce Revoco Fino "KERAKOLL", de 2 mm de espesor; CAPA DE ACABADO: aplicación manual de dos manos de pintura, Kerakover Silox Pittura "KERAKOLL", ambas diluidas con un 20 a 30% de agua; previa aplicación de una mano de imprimación, Kerakover Silox Primer "KERAKOLL".
Incluye: Extendido del mortero de regularización. Colocación de la malla electrosoldada. Aplicación de la capa deshumidificante. Alisado final de la superficie. Aplicación de la mano de fondo. Aplicación de las manos de acabado.
Criterio de medición de proyecto: Superficie medida según documentación gráfica de Proyecto.
Criterio de medición de obra: Se medirá la superficie realmente ejecutada según especificaciones de Proyecto.

| Código | Ud | Descripción | Rendimiento | Precio | Importe |
|---|---|---|---|---|---|
| mt08aaa010a | m³ | Agua. (material) | 0.257 | 1.5 | 0.386 |
| mt28mkr010b | kg | Mortero de cal Biocalce MuroSano "KERAKOLL", compuesto por cal hidráulica natural, tipo NHL 3,5, puzolanas, arenas de sílice y de mármol blanco y Geolegante "KERAKOLL", aplicado mecánicamente, con muy bajo contenido de sustancias orgánicas volátiles (VOC), para aplicar mediante proyección mecánica. (material) | 17 | 0.46 | 7.820 |
| mt07ame530a | m² | Malla electrosoldada, de 50 mm de paso de malla y 2 mm de diámetro, de acero con bajo contenido en carbono UNE-EN ISO 16120-2 C4D acabado galvanizado. (material) | 1.1 | 2.58 | 2.838 |
| mt28mkr060b | kg | Mortero de cal Biocalce Benessere "KERAKOLL", tipo R CSII, absorción de agua por capilaridad >= 0,3 kg/m², según UNE-EN 998-1, compuesto por cal hidráulica natural, tipo NHL 3,5, puzolanas, áridos seleccionados, aditivos y Geolegante "KERAKOLL", aplicado mecánicamente, con muy bajo contenido de sustancias orgánicas volátiles (VOC), para aplicar mediante proyección mecánica. (material) | 6.5 | 1.33 | 8.645 |
| mt28mkr030a | kg | Mortero de cal Biocalce Revoco Fino "KERAKOLL", compuesto por cal hidráulica natural, tipo NHL 3,5, arena de sílice y polvo de mármol blanco, aplicado manualmente, con muy bajo contenido de sustancias orgánicas volátiles (VOC), para aplicar con llana. (material) | 3.2 | 0.71 | 2.272 |
| mt27pik005a | l | Imprimación, Kerakover Silox Primer "KERAKOLL", a base de copolímeros acrílicos y siloxanos, para aplicar con brocha, rodillo o pistola. (material) | 0.15 | 9.61 | 1.442 |
| mt27pik010e | l | Pintura para interior y exterior, Kerakover Silox Pittura "KERAKOLL", a base de copolímeros acrílicos y siloxanos, color blanco, acabado mate, textura lisa, antimoho, impermeable al agua de lluvia, permeable al vapor de agua y resistente a los rayos UV y a los álcalis; para aplicar con brocha, rodillo o pistola. (material) | 0.175 | 19.91 | 3.484 |
| mq06pym010 | h | Mezcladora-bombeadora para morteros y yesos proyectados, de 3 m³/h. (maquinaria) | 0.127 | 8.52 | 1.082 |
| mo039 | h | Oficial 1ª revocador. (mano de obra) | 0.729 | 23.1 | 16.840 |
| mo079 | h | Ayudante revocador. (mano de obra) | 0.729 | 21.94 | 15.994 |
| mo038 | h | Oficial 1ª pintor. (mano de obra) | 0.135 | 23.1 | 3.119 |
| mo076 | h | Ayudante pintor. (mano de obra) | 0.135 | 21.94 | 2.962 |
| % | % | Costes directos complementarios | 2 % | 66.884 | 1.338 |
|  |  | Costes directos |  |  | 68.222 |

Residuos:
- colocación: mt28mkr010b; factor de residuo 0.0198
- colocación: mt07ame530a; factor de residuo 0.0188
- colocación: mt28mkr060b; factor de residuo 0.0066
- colocación: mt28mkr030a; factor de residuo 0.016381
- colocación: mt27pik005a; factor de residuo 0.037911
- colocación: mt27pik010e; factor de residuo 0.0275

## Recursos

**mt08aaa010a** m³ Agua
Datos técnicos: Coste energético 60.000 MJ; Emisión de CO2 30.000 kg

**mt28mkr010b** kg Mortero de cal Biocalce MuroSano "KERAKOLL"
Datos técnicos: Coste energético 4.265 MJ; Emisión de CO2 0.258 kg; Código LER 17 01 01; Masa del elemento 1 kg; Volumen 0.000667 m3
Residuos:
- embalaje: re150101 Envases de papel y cartón. (componente de residuo); rendimiento 0.009 kg; Código LER 15 01 01; Masa del elemento 1 kg; Volumen 0.001333 m3

**mt07ame530a** m² Malla electrosoldada
Datos técnicos: Coste energético 39.337 MJ; Emisión de CO2 3.911 kg; Código LER 17 04 05; Masa del elemento 1.49 kg; Volumen 0.00071 m3
Residuos:
- embalaje: re170203 Plástico. (componente de residuo); rendimiento 0.02 kg; Código LER 17 02 03; Masa del elemento 1 kg; Volumen 0.001667 m3

**mt28mkr060b** kg Mortero de cal Biocalce Benessere "KERAKOLL"
Datos técnicos: Coste energético 4.268 MJ; Emisión de CO2 0.262 kg; Código LER 17 01 01; Masa del elemento 1 kg; Volumen 0.000667 m3
Residuos:
- embalaje: re150101 Envases de papel y cartón; rendimiento 0.014 kg

**mt28mkr030a** kg Mortero de cal Biocalce Revoco Fino "KERAKOLL"
Datos técnicos: Coste energético 4.176 MJ; Emisión de CO2 0.249 kg; Código LER 17 01 01; Masa del elemento 1 kg; Volumen 0.000667 m3
Residuos:
- embalaje: re150101 Envases de papel y cartón; rendimiento 0.01 kg

**mt27pik005a** l Imprimación, Kerakover Silox Primer "KERAKOLL"
Datos técnicos: Coste energético 76.055 MJ; Emisión de CO2 2.891 kg; Código LER 17 09 04; Masa del elemento 1 kg; Volumen 0.000667 m3
Residuos:
- embalaje: re150104 Envases metálicos. (componente de residuo); rendimiento 0.058 kg; Código LER 15 01 04; Masa del elemento 1 kg; Volumen 0.001667 m3

**mt27pik010e** l Pintura para interior y exterior
Datos técnicos: Coste energético 43.524 MJ; Emisión de CO2 2.151 kg; Código LER 08 01 11; Masa del elemento 1.49 kg; Volumen 0.001656 m3
Residuos:
- embalaje: re170203 Plástico; rendimiento 0.032 kg
