# Impermeabilización de muro de fábrica en contacto con el terreno, por su cara interior, con mortero hidrófugo

- Propiedad del archivo: CYPE Ingenieros S.A.
- Formato: FIEBDC-3/2016
- Programa: Generador de precios de la construcción. CYPE Ingenieros, S.A.
- Fecha: 26/06/2025
- Divisa: EUR
- Costes indirectos: 3 %
- IVA: 21 %

## N Aislamientos e impermeabilizaciones

### NI Impermeabilizaciones

#### NIM Muros en contacto con el terreno

**NIM021** m² Impermeabilización de muro de fábrica en contacto con el terreno, por su cara interior, con mortero hidrófugo.
Impermeabilización de muro de fábrica de bloques de hormigón en contacto con el terreno, por su cara interior, con mortero impermeabilizante Maxseal Super "DRIZORO", color gris, a base de cemento especial y áridos seleccionados, resistencia a presión hidrostática positiva de 8,5 bar y a presión hidrostática negativa de 2,5 bar, aplicado en capas sucesivas, de 2 mm de espesor total.
Incluye: Amasado con batidor eléctrico. Extendido de una primera capa sobre el soporte humedecido. Secado. Extendido de una segunda capa con la misma consistencia que la primera. Curado del mortero. Repasos y limpieza final.
Criterio de medición de proyecto: Superficie medida según documentación gráfica de Proyecto.
Criterio de medición de obra: Se medirá la superficie realmente ejecutada según especificaciones de Proyecto.

| Código | Ud | Descripción | Rendimiento | Precio | Importe |
|---|---|---|---|---|---|
| mt09lid010e | kg | Mortero impermeabilizante Maxseal Super "DRIZORO", color gris, a base de cemento especial y áridos seleccionados, resistencia a presión hidrostática positiva de 8,5 bar y a presión hidrostática negativa de 2,5 bar, según UNE-EN 1504-2. (material) | 2.5 | 2.2 | 5.500 |
| mo032 | h | Oficial 1ª aplicador de productos impermeabilizantes. (mano de obra) | 0.111 | 23.1 | 2.564 |
| mo070 | h | Ayudante aplicador de productos impermeabilizantes. (mano de obra) | 0.055 | 21.94 | 1.207 |
| % | % | Costes directos complementarios | 2 % | 9.271 | 0.185 |
|  |  | Costes directos |  |  | 9.456 |

Residuos:
- colocación: mt09lid010e; factor de residuo 0.0198

## Recursos

**mt09lid010e** kg Mortero impermeabilizante Maxseal Super "DRIZORO"
Datos técnicos: Coste energético 18.286 MJ; Emisión de CO2 0.627 kg; Código LER 17 01 01; Masa del elemento 1 kg; Volumen 0.000667 m3
Residuos:
- embalaje: re150101 Envases de papel y cartón. (componente de residuo); rendimiento 0.003 kg; Código LER 15 01 01; Masa del elemento 1 kg; Volumen 0.001333 m3
- embalaje: re170203 Plástico. (componente de residuo); rendimiento 0.005 kg; Código LER 17 02 03; Masa del elemento 1 kg; Volumen 0.001667 m3
