# Impermeabilización líquida, para reparación de cubiertas con pavimento cerámico. Sistema Morcem Cover Transparente "GRUPO PUMA"

- Propiedad del archivo: CYPE Ingenieros S.A.
- Formato: FIEBDC-3/2016
- Programa: Generador de precios de la construcción. CYPE Ingenieros, S.A.
- Fecha: 06/06/2025
- Divisa: EUR
- Costes indirectos: 3 %
- IVA: 21 %

## N Aislamientos e impermeabilizaciones

### NL Impermeabilizaciones líquidas

#### NLG Cubiertas, galerías y balcones

**NLG175** m² Impermeabilización líquida, para reparación de cubiertas con pavimento cerámico. Sistema Morcem Cover Transparente "GRUPO PUMA".
Impermeabilización líquida, para reparación de cubiertas con pavimento cerámico. Sistema Morcem Cover Transparente "GRUPO PUMA" formado por revestimiento continuo elástico impermeabilizante, Morcem Elastic PM Transparente "GRUPO PUMA", transparente, diluido con un 5% de diluyente "GRUPO PUMA", a base de xileno, 0,9 kg/m², aplicado en capas sucesivas, endurecido superficialmente mediante espolvoreo con arena de sílice natural, lavada y secada al horno, de granulometría comprendida entre 0,6 y 0,8 mm.
Incluye: Limpieza de la superficie soporte. Preparación de la mezcla. Resolución de los puntos singulares. Espolvoreo con árido de sílice. Aplicación del impermeabilizante.
Criterio de medición de proyecto: Superficie medida en proyección horizontal, según documentación gráfica de Proyecto, desde las caras interiores de los antepechos o petos perimetrales que la limitan.
Criterio de medición de obra: Se medirá, en proyección horizontal, la superficie realmente ejecutada según especificaciones de Proyecto, desde las caras interiores de los antepechos o petos perimetrales que la limitan.

| Código | Ud | Descripción | Rendimiento | Precio | Importe |
|---|---|---|---|---|---|
| mt15igp031a | kg | Revestimiento continuo elástico impermeabilizante, Morcem Elastic PM Transparente "GRUPO PUMA", transparente, a base de poliuretano alifático, con resistencia a los rayos UV, a los álcalis y a la intemperie, para aplicar con brocha, rodillo o pistola. (material) | 0.9 | 31.04 | 27.936 |
| mt15igp002b | l | Diluyente "GRUPO PUMA", a base de xileno. (material) | 0.045 | 4.62 | 0.208 |
| mt01arp015b | kg | Arena de sílice natural, lavada y secada al horno, de granulometría comprendida entre 0,6 y 0,8 mm, presentada en sacos. (material) | 0.4 | 0.15 | 0.060 |
| mo032 | h | Oficial 1ª aplicador de productos impermeabilizantes. (mano de obra) | 0.089 | 23.1 | 2.056 |
| mo070 | h | Ayudante aplicador de productos impermeabilizantes. (mano de obra) | 0.089 | 21.94 | 1.953 |
| % | % | Costes directos complementarios | 2 % | 32.213 | 0.644 |
|  |  | Costes directos |  |  | 32.857 |

Residuos:
- colocación: mt15igp031a; factor de residuo 0.035
- colocación: mt01arp015b Arena de sílice natural, lavada y secada al horno, de granulometría comprendida entre 0,6 y 0,8 mm, presentada en sacos; factor de residuo 0.009

## Recursos

**mt15igp031a** kg Revestimiento continuo elástico impermeabilizante
Datos técnicos: Coste energético 46.258 MJ; Emisión de CO2 1.816 kg; Código LER 17 09 04; Masa del elemento 1 kg; Volumen 0.000667 m3
Residuos:
- embalaje: re150104 Envases metálicos. (componente de residuo); rendimiento 0.098 kg; Código LER 15 01 04; Masa del elemento 1 kg; Volumen 0.001667 m3

**mt01arp015b** kg Arena de sílice natural, lavada y secada al horno, de granulometría comprendida entre 0,6 y 0,8 mm, presentada en sacos
Datos técnicos: Coste energético 0.075 MJ; Emisión de CO2 0.004 kg; Código LER 01 04 09; Masa del elemento 1 kg; Volumen 0.000625 m3
