# Sistema multifunción "KERAKOLL" bajo pavimento cerámico

- Propiedad del archivo: CYPE Ingenieros S.A.
- Formato: FIEBDC-3/2016
- Programa: Generador de precios de la construcción. CYPE Ingenieros, S.A.
- Fecha: 23/10/2024
- Divisa: EUR
- Costes indirectos: 3 %
- IVA: 21 %

## N Aislamientos e impermeabilizaciones

### NM Sistemas multifunción

#### NMN Suelos

**NMN030** m² Sistema multifunción "KERAKOLL" bajo pavimento cerámico.
Sistema multifunción "KERAKOLL" bajo pavimento cerámico, con el sistema Laminado No Crack "KERAKOLL", compuesto por: lámina impermeabilizante multicapa flexible, Aquastop Green "KERAKOLL", formada por una capa de poliamida, una capa de polietileno de alta densidad y una tercera capa de geotextil no tejido sintético, embebida entre dos capas de adhesivo cementoso mejorado de ligantes mixtos, C2 TE S1, según UNE-EN 12004, H40 Gel "KERAKOLL", color blanco, de 1 mm de espesor cada una.
Criterio de valoración económica: El precio no incluye el soporte ni el revestimiento.
Incluye: Corte y preparación de la lámina nodular. Extendido del adhesivo cementoso sobre la superficie soporte. Colocación de la lámina nodular. Extendido del adhesivo cementoso.
Criterio de medición de proyecto: Superficie medida según documentación gráfica de Proyecto.
Criterio de medición de obra: Se medirá la superficie realmente ejecutada según especificaciones de Proyecto.

| Código | Ud | Descripción | Rendimiento | Precio | Importe |
|---|---|---|---|---|---|
| mt09mke010a | kg | Adhesivo cementoso mejorado de ligantes mixtos, C2 TE S1, según UNE-EN 12004, H40 Gel "KERAKOLL", color blanco, con muy bajo contenido de sustancias orgánicas volátiles (VOC). (material) | 2.5 | 0.94 | 2.350 |
| mt15pik020a | m² | Lámina impermeabilizante multicapa flexible, Aquastop Green "KERAKOLL", formada por una capa de poliamida, una capa de polietileno de alta densidad y una tercera capa de geotextil no tejido sintético. (material) | 1.05 | 23.67 | 24.854 |
| mo029 | h | Oficial 1ª aplicador de láminas impermeabilizantes. (mano de obra) | 0.219 | 22.13 | 4.846 |
| mo067 | h | Ayudante aplicador de láminas impermeabilizantes. (mano de obra) | 0.219 | 21.02 | 4.603 |
| % | % | Costes directos complementarios | 2 % | 36.653 | 0.733 |
|  |  | Costes directos |  |  | 37.386 |

Residuos:
- colocación: mt09mke010a; factor de residuo 0.069762

## Recursos

**mt09mke010a** kg Adhesivo cementoso mejorado de ligantes mixtos
Datos técnicos: Coste energético 3.871 MJ; Emisión de CO2 0.344 kg; Código LER 17 09 04; Masa del elemento 1 kg; Volumen 0.000667 m3
Residuos:
- embalaje: re170203 Plástico. (componente de residuo); rendimiento 0.003 kg; Código LER 17 02 03; Masa del elemento 1 kg; Volumen 0.001667 m3
