# Acondicionamiento acústico en paramentos verticales, con paneles de lana de roca. Sistema "ROCKFON"

- Propiedad del archivo: CYPE Ingenieros S.A.
- Formato: FIEBDC-3/2016
- Programa: Generador de precios de la construcción. CYPE Ingenieros, S.A.
- Fecha: 02/07/2024
- Divisa: EUR
- Costes indirectos: 3 %
- IVA: 21 %

## N Aislamientos e impermeabilizaciones

### NT Acondicionamiento acústico

#### NTP Paramentos verticales

**NTP010** Ud Acondicionamiento acústico en paramentos verticales, con paneles de lana de roca. Sistema "ROCKFON".
Acondicionamiento acústico en paramentos verticales, situado a una altura menor de 4 m, con panel acústico autoportante de lana de roca volcánica, modelo Rockfon Eclipse "ROCKFON", ovalado, de 1760x1160x40 mm, revestido por la cara visible con un velo mineral de color blanco, y con un fieltro acústico por la cara opuesta, con los cantos pintados, con fijaciones mecánicas, sobre el paramento. Incluso kit de montaje Rockfon Eclipse Escalonado "ROCKFON", para la fijación de paneles de lana de roca con una separación entre el panel y el paramento vertical de 65 mm.
Incluye: Limpieza y preparación de la superficie soporte. Fijación de los perfiles al paramento. Inserción de los perfiles de suspensión en el panel. Inserción de las piezas distanciadoras en el panel. Colocación del panel.
Criterio de medición de proyecto: Número de unidades previstas, según documentación gráfica de Proyecto.
Criterio de medición de obra: Se medirá el número de unidades realmente ejecutadas según especificaciones de Proyecto.

| Código | Ud | Descripción | Rendimiento | Precio | Importe |
|---|---|---|---|---|---|
| mt16par135xb | Ud | Panel acústico autoportante de lana de roca volcánica, modelo Rockfon Eclipse "ROCKFON", ovalado, de 1760x1160x40 mm, revestido por la cara visible con un velo mineral de color blanco, y con un fieltro acústico por la cara opuesta, con los cantos pintados, Euroclase A1 de reacción al fuego según UNE-EN 13501-1. (material) | 1 | 504.14 | 504.140 |
| mt12par205h | Ud | Kit de montaje Rockfon Eclipse Escalonado "ROCKFON", formado por dos perfiles de fijación, dos perfiles de suspensión, dos piezas distanciadoras con dos pernos M8 de 60 mm de longitud, tacos y tornillos; para la fijación de paneles de lana de roca a paramentos verticales. (material) | 1 | 51.96 | 51.960 |
| mo054 | h | Oficial 1ª montador de aislamientos. (mano de obra) | 0.328 | 22.74 | 7.459 |
| mo101 | h | Ayudante montador de aislamientos. (mano de obra) | 0.055 | 21.02 | 1.156 |
| % | % | Costes directos complementarios | 2 % | 564.715 | 11.294 |
|  |  | Costes directos |  |  | 576.009 |

Residuos:
- colocación: mt16par135xb; factor de residuo 0.024

## Recursos

**mt16par135xb** Ud Panel acústico autoportante de lana de roca volcánica
Datos técnicos: Coste energético 585.069 MJ; Emisión de CO2 15.356 kg; Código LER 17 06 04; Masa del elemento 10 kg; Volumen 0.016667 m3
Residuos:
- embalaje: re170203 Plástico. (componente de residuo); rendimiento 0.074 kg; Código LER 17 02 03; Masa del elemento 1 kg; Volumen 0.001667 m3
