# Acondicionamiento acústico en paramentos verticales, con paneles de MDF. Sistema "DECUSTIK"

- Propiedad del archivo: CYPE Ingenieros S.A.
- Formato: FIEBDC-3/2016
- Programa: Generador de precios de la construcción. CYPE Ingenieros, S.A.
- Fecha: 23/10/2024
- Divisa: EUR
- Costes indirectos: 3 %
- IVA: 21 %

## N Aislamientos e impermeabilizaciones

### NT Acondicionamiento acústico

#### NTP Paramentos verticales

**NTP031** m² Acondicionamiento acústico en paramentos verticales, con paneles de MDF. Sistema "DECUSTIK".
Acondicionamiento acústico en paramentos verticales, situado a una altura menor de 4 m, con paneles de MDF, MICRO 05 01 "DECUSTIK", rechapado con chapa de madera de roble, acabado barnizado, con barniz ignífugo, de 2400x600 mm y 16 mm de espesor, de superficie ranurada y con la cara posterior con perforaciones circulares de 10 mm de diámetro, con una separación de 16 mm entre perforaciones en un 2,7% de la superficie y recubierta con un velo acústico, con mecanizado lateral ranurado. Colocación en obra: con fijaciones mecánicas, sobre rastreles de MDF de 45x40x2400 mm. Incluso tornillos para la fijación de los rastreles a la superficie soporte.
Criterio de valoración económica: El precio no incluye el aislamiento a colocar entre los rastreles.
Incluye: Limpieza y preparación de la superficie soporte. Colocación del panel.
Criterio de medición de proyecto: Número de unidades previstas, según documentación gráfica de Proyecto.
Criterio de medición de obra: Se medirá el número de unidades realmente ejecutadas según especificaciones de Proyecto.

| Código | Ud | Descripción | Rendimiento | Precio | Importe |
|---|---|---|---|---|---|
| mt12pvc030e | m | Rastrel de MDF, de 45x40x2400 mm, para pared. (material) | 1.92 | 4.49 | 8.621 |
| mt07emr113dh | Ud | Tornillo autoperforante para madera, de 5 mm de diámetro y 80 mm de longitud, de acero galvanizado con revestimiento de cromo. (material) | 4 | 0.14 | 0.560 |
| mt12dec030c | m² | Panel de MDF, MICRO 05 01 "DECUSTIK", rechapado con chapa de madera de roble, acabado barnizado, con barniz ignífugo de 2400x600 mm y 16 mm de espesor, de superficie ranurada y con la cara posterior con perforaciones circulares de 10 mm de diámetro, con una separación de 16 mm entre perforaciones en un 2,7% de la superficie y recubierta con un velo acústico, con mecanizado lateral ranurado, Euroclase B-s2, d0 de reacción al fuego según UNE-EN 13501-1. (material) | 1 | 180.97 | 180.970 |
| mt12dec031a | m | Lengüeta de MDF "DECUSTIK" de 18x2440 mm y 4 mm de espesor. (material) | 0.8 | 1.16 | 0.928 |
| mt18mva070 | l | Adhesivo, con clase de durabilidad D3 según UNE-EN 204. (material) | 0.05 | 3.59 | 0.180 |
| mt13eag022 | Ud | Clavo de acero para fijación de elementos de madera a soporte de madera. (material) | 0.8 | 0.04 | 0.032 |
| mo054 | h | Oficial 1ª montador de aislamientos. (mano de obra) | 0.328 | 22.74 | 7.459 |
| mo101 | h | Ayudante montador de aislamientos. (mano de obra) | 0.055 | 21.02 | 1.156 |
| % | % | Costes directos complementarios | 2 % | 199.906 | 3.998 |
|  |  | Costes directos |  |  | 203.904 |

Residuos:
- colocación: mt12pvc030e Rastrel de MDF, de 45x40x2400 mm, para pared; factor de residuo 0.0125
- colocación: mt07emr113dh; factor de residuo 0.00484211
- colocación: mt12dec030c; factor de residuo 0.0063
- colocación: mt12dec031a Lengüeta de MDF "DECUSTIK" de 18x2440 mm y 4 mm de espesor; factor de residuo 0.0125036
- colocación: mt18mva070 Adhesivo, con clase de durabilidad D3 según UNE-EN 204; factor de residuo 0.06

## Recursos

**mt12pvc030e** m Rastrel de MDF, de 45x40x2400 mm, para pared
Datos técnicos: Coste energético 43.315 MJ; Emisión de CO2 0.838 kg; Código LER 17 02 01; Masa del elemento 1.08 kg; Volumen 0.000982 m3
Residuos:
- embalaje: re170203 Plástico. (componente de residuo); rendimiento 0.08 kg; Código LER 17 02 03; Masa del elemento 1 kg; Volumen 0.001667 m3

**mt07emr113dh** Ud Tornillo autoperforante para madera
Datos técnicos: Coste energético 0.242 MJ; Emisión de CO2 0.025 kg; Código LER 17 04 05; Masa del elemento 0.0095 kg; Volumen 0.000005 m3
Residuos:
- embalaje: re150101 Envases de papel y cartón. (componente de residuo); rendimiento 0.001 kg; Código LER 15 01 01; Masa del elemento 1 kg; Volumen 0.001333 m3

**mt12dec030c** m² Panel de MDF, MICRO 05 01 "DECUSTIK"
Datos técnicos: Coste energético 414.919 MJ; Emisión de CO2 5.414 kg; Código LER 17 02 01; Masa del elemento 12.5 kg; Volumen 0.011364 m3
Residuos:
- embalaje: re170203 Plástico; rendimiento 0.034 kg

**mt12dec031a** m Lengüeta de MDF "DECUSTIK" de 18x2440 mm y 4 mm de espesor
Datos técnicos: Coste energético 12.262 MJ; Emisión de CO2 0.442 kg; Código LER 17 02 01; Masa del elemento 0.137 kg; Volumen 0.000125 m3
Residuos:
- embalaje: re170203 Plástico; rendimiento 0.08 kg

**mt18mva070** l Adhesivo, con clase de durabilidad D3 según UNE-EN 204
Datos técnicos: Coste energético 0.413 MJ; Emisión de CO2 0.021 kg; Código LER 17 09 04; Masa del elemento 1.2 kg; Volumen 0.0008 m3
Residuos:
- embalaje: re150104 Envases metálicos. (componente de residuo); rendimiento 0.042 kg; Código LER 15 01 04; Masa del elemento 1 kg; Volumen 0.001667 m3
