# Capa de protección de árido de machaqueo, en cubierta plana

- Propiedad del archivo: CYPE Ingenieros S.A.
- Formato: FIEBDC-3/2016
- Programa: Generador de precios de la construcción. CYPE Ingenieros, S.A.
- Fecha: 11/06/2024
- Divisa: EUR
- Costes indirectos: 3 %
- IVA: 21 %

## Q Cubiertas

### QC Componentes de cubiertas planas

#### QCA Capa de protección de árido

**QCA020** m² Capa de protección de árido de machaqueo, en cubierta plana.
Capa de protección de árido silíceo de machaqueo, lavado, de granulometría comprendida entre 18 y 30 mm, con un espesor medio de 10 cm, en cubierta plana, con una pendiente del 1% al 5%.
Incluye: Vertido y extendido de la capa de protección de árido.
Criterio de medición de proyecto: Superficie medida según documentación gráfica de Proyecto.
Criterio de medición de obra: Se medirá la superficie realmente ejecutada según especificaciones de Proyecto.

| Código | Ud | Descripción | Rendimiento | Precio | Importe |
|---|---|---|---|---|---|
| mt01arg025a | t | Árido silíceo de machaqueo, lavado, de granulometría comprendida entre 18 y 30 mm. (material) | 0.165 | 13.39 | 2.209 |
| mo020 | h | Oficial 1ª construcción. (mano de obra) | 0.082 | 22.13 | 1.815 |
| mo113 | h | Peón ordinario construcción. (mano de obra) | 0.164 | 20.78 | 3.408 |
| % | % | Costes directos complementarios | 2 % | 7.432 | 0.149 |
|  |  | Costes directos |  |  | 7.581 |

Residuos:
- colocación: mt01arg025a Árido silíceo de machaqueo, lavado, de granulometría comprendida entre 18 y 30 mm; factor de residuo 0.00632606

## Recursos

**mt01arg025a** t Árido silíceo de machaqueo, lavado, de granulometría comprendida entre 18 y 30 mm
Datos técnicos: Coste energético 75.000 MJ; Emisión de CO2 4.000 kg; Código LER 01 04 08; Masa del elemento 1000 kg; Volumen 0.666667 m3
