# Cubierta plana no transitable, ventilada, autoprotegida, tipo convencional. Impermeabilización con láminas asfálticas, tipo bicapa

- Propiedad del archivo: CYPE Ingenieros S.A.
- Formato: FIEBDC-3/2016
- Programa: Generador de precios de la construcción. CYPE Ingenieros, S.A.
- Fecha: 23/10/2024
- Divisa: EUR
- Costes indirectos: 3 %
- IVA: 21 %

## Q Cubiertas

### QE Planas no transitables, ventiladas

#### QEA Autoprotegidas

**QEA012** m² Cubierta plana no transitable, ventilada, autoprotegida, tipo convencional. Impermeabilización con láminas asfálticas, tipo bicapa.
Cubierta plana no transitable, ventilada, autoprotegida, tipo convencional, pendiente del 1% al 15%. FORMACIÓN DE PENDIENTES: tablero cerámico hueco machihembrado de 80x25x3,5 cm con capa de regularización de mortero de cemento, industrial, M-5, de 3 cm de espesor, acabado fratasado, sobre tabiques aligerados de ladrillo cerámico hueco de 24x11,5x9 cm, recibido con mortero de cemento, industrial, M-5, dispuestos cada 80 cm y con 30 cm de altura media, rematados superiormente con maestras de mortero de cemento, industrial, M-5; AISLAMIENTO TÉRMICO: fieltro aislante de lana mineral; IMPERMEABILIZACIÓN: tipo bicapa, adherida, compuesta por lámina de betún modificado con elastómero SBS, LBM(SBS)-30-FV, previa imprimación con emulsión asfáltica aniónica con cargas tipo EB, y lámina de betún modificado con elastómero SBS, LBM(SBS)-40/G-FP adherida a la anterior con soplete, sin coincidir sus juntas.
Criterio de valoración económica: El precio no incluye la ejecución y el sellado de las juntas ni la ejecución de remates en los encuentros con paramentos y desagües.
Incluye: Replanteo de los puntos singulares. Replanteo de las pendientes y trazado de limatesas, limahoyas y juntas. Formación de pendientes mediante encintado de limatesas, limahoyas y juntas con maestras de ladrillo. Relleno de juntas con poliestireno expandido. Ejecución de los tabiques aligerados. Revisión de la superficie base en la que se realiza la fijación del aislamiento de acuerdo con las exigencias de la técnica a emplear. Corte, ajuste y colocación del aislamiento. Ejecución del tablero cerámico machihembrado sobre los tabiques aligerados. Vertido, extendido y regleado de la capa de mortero de regularización. Limpieza y preparación de la superficie. Colocación de la impermeabilización.
Criterio de medición de proyecto: Superficie medida en proyección horizontal, según documentación gráfica de Proyecto, desde las caras interiores de los antepechos o petos perimetrales que la limitan.
Criterio de medición de obra: Se medirá, en proyección horizontal, la superficie realmente ejecutada según especificaciones de Proyecto, desde las caras interiores de los antepechos o petos perimetrales que la limitan.

| Código | Ud | Descripción | Rendimiento | Precio | Importe |
|---|---|---|---|---|---|
| mt04lvc010c | Ud | Ladrillo cerámico hueco doble, para revestir, 24x11,5x9 cm, para uso en fábrica protegida (pieza P), densidad 780 kg/m³, según UNE-EN 771-1. (material) | 12 | 0.29 | 3.480 |
| mt08aaa010a | m³ | Agua. (material) | 0.014 | 1.5 | 0.021 |
| mt09mif010ca | t | Mortero industrial para albañilería, de cemento, color gris, categoría M-5 (resistencia a compresión 5 N/mm²), suministrado en sacos, según UNE-EN 998-2. (material) | 0.075 | 53.48 | 4.011 |
| mt16pea020b | m² | Panel rígido de poliestireno expandido, según UNE-EN 13163, mecanizado lateral recto, de 20 mm de espesor, resistencia térmica 0,55 m²K/W, conductividad térmica 0,036 W/(mK), para junta de dilatación. (material) | 0.01 | 1.34 | 0.013 |
| mt16lra040a | m² | Fieltro aislante de lana mineral, según UNE-EN 13162, revestido por una de sus caras con un complejo de papel kraft con polietileno que actúa como barrera de vapor, de 80 mm de espesor, resistencia térmica 2 m²K/W, conductividad térmica 0,042 W/(mK), Euroclase F de reacción al fuego según UNE-EN 13501-1, capacidad de absorción de agua a corto plazo <=1 kg/m² y factor de resistencia a la difusión del vapor de agua 1,3. (material) | 1.2 | 8.69 | 10.428 |
| mt04lvg020c | Ud | Tablero cerámico hueco machihembrado, para revestir, 80x25x3 cm, con las testas rectas, según UNE 67041. (material) | 5 | 1.14 | 5.700 |
| mt14lga010ca | m² | Lámina de betún modificado con elastómero SBS, LBM(SBS)-40/G-FP, de 2,5 mm de espesor, masa nominal 4 kg/m², con armadura de fieltro de poliéster reforzado y estabilizado de 160 g/m², con autoprotección mineral de color gris. Según UNE-EN 13707. (material) | 1.1 | 7.28 | 8.008 |
| mt14lba010a | m² | Lámina de betún modificado con elastómero SBS, LBM(SBS)-30-FV, de 2,5 mm de espesor, masa nominal 3 kg/m², con armadura de fieltro de fibra de vidrio de 60 g/m², de superficie no protegida. Según UNE-EN 13707. (material) | 1.1 | 4.8 | 5.280 |
| mt14iea020c | kg | Emulsión asfáltica aniónica con cargas tipo EB, según UNE 104231. (material) | 0.3 | 3.3 | 0.990 |
| mo020 | h | Oficial 1ª construcción. (mano de obra) | 0.853 | 22.13 | 18.877 |
| mo113 | h | Peón ordinario construcción. (mano de obra) | 1.072 | 20.78 | 22.276 |
| mo054 | h | Oficial 1ª montador de aislamientos. (mano de obra) | 0.055 | 22.74 | 1.251 |
| mo101 | h | Ayudante montador de aislamientos. (mano de obra) | 0.055 | 21.02 | 1.156 |
| mo029 | h | Oficial 1ª aplicador de láminas impermeabilizantes. (mano de obra) | 0.186 | 22.13 | 4.116 |
| mo067 | h | Ayudante aplicador de láminas impermeabilizantes. (mano de obra) | 0.186 | 21.02 | 3.910 |
| % | % | Costes directos complementarios | 2 % | 89.517 | 1.790 |
|  |  | Costes directos |  |  | 91.307 |

Residuos:
- colocación: mt04lvc010c; factor de residuo 0.04494
- colocación: mt09mif010ca; factor de residuo 0.0189
- colocación: mt16pea020b; factor de residuo 0.048
- colocación: mt16lra040a; factor de residuo 0.0535413
- colocación: mt04lvg020c Tablero cerámico hueco machihembrado, para revestir, 80x25x3 cm, con las testas rectas, según UNE 67041; factor de residuo 0.0196
- colocación: mt14lga010ca; factor de residuo 0.063174
- colocación: mt14lba010a; factor de residuo 0.07
- colocación: mt14iea020c Emulsión asfáltica aniónica con cargas tipo EB, según UNE 104231; factor de residuo 0.007

## Recursos

**mt04lvc010c** Ud Ladrillo cerámico hueco doble
Datos técnicos: Coste energético 7.025 MJ; Emisión de CO2 0.442 kg; Código LER 17 01 02; Masa del elemento 1.9 kg; Volumen 0.00152 m3
Residuos:
- embalaje: re170201 Madera. (componente de residuo); rendimiento 0.01 kg; Código LER 17 02 01; Masa del elemento 1 kg; Volumen 0.000909 m3
- embalaje: re170203 Plástico. (componente de residuo); rendimiento 0.001 kg; Código LER 17 02 03; Masa del elemento 1 kg; Volumen 0.001667 m3

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera; rendimiento 0.463 kg
- embalaje: re170203 Plástico; rendimiento 0.241 kg

**mt16pea020b** m² Panel rígido de poliestireno expandido
Datos técnicos: Coste energético 57.501 MJ; Emisión de CO2 1.999 kg; Código LER 17 06 04; Masa del elemento 0.6 kg; Volumen 0.001 m3
Residuos:
- embalaje: re170203 Plástico; rendimiento 0.024 kg

**mt16lra040a** m² Fieltro aislante de lana mineral
Datos técnicos: Coste energético 108.867 MJ; Emisión de CO2 2.886 kg; Código LER 17 06 04; Masa del elemento 1.84 kg; Volumen 0.003067 m3
Residuos:
- embalaje: re170203 Plástico; rendimiento 0.026 kg

**mt04lvg020c** Ud Tablero cerámico hueco machihembrado, para revestir, 80x25x3 cm, con las testas rectas, según UNE 67041
Datos técnicos: Coste energético 21.477 MJ; Emisión de CO2 1.248 kg; Código LER 17 01 03; Masa del elemento 6 kg; Volumen 0.0048 m3
Residuos:
- embalaje: re170201 Madera; rendimiento 0.017 kg
- embalaje: re170203 Plástico; rendimiento 0.004 kg

**mt14lga010ca** m² Lámina de betún modificado con elastómero SBS
Datos técnicos: Coste energético 233.582 MJ; Emisión de CO2 6.579 kg; Código LER 17 03 02; Masa del elemento 4 kg; Volumen 0.004 m3
Residuos:
- embalaje: re170203 Plástico; rendimiento 0.054 kg

**mt14lba010a** m² Lámina de betún modificado con elastómero SBS
Datos técnicos: Coste energético 176.114 MJ; Emisión de CO2 4.981 kg; Código LER 17 03 02; Masa del elemento 3 kg; Volumen 0.003 m3
Residuos:
- embalaje: re170203 Plástico; rendimiento 0.05 kg

**mt14iea020c** kg Emulsión asfáltica aniónica con cargas tipo EB, según UNE 104231
Datos técnicos: Coste energético 31.940 MJ; Emisión de CO2 0.230 kg; Código LER 17 03 02; Masa del elemento 1 kg; Volumen 0.001 m3
