# Cubierta inclinada, sistema BorjaSAT "TEJAS BORJA"

- Propiedad del archivo: CYPE Ingenieros S.A.
- Formato: FIEBDC-3/2016
- Programa: Generador de precios de la construcción. CYPE Ingenieros, S.A.
- Fecha: 23/10/2024
- Divisa: EUR
- Costes indirectos: 3 %
- IVA: 21 %

## Q Cubiertas

### QT Inclinadas

#### QTX Sistemas de tejados

**QTX165** m² Cubierta inclinada, sistema BorjaSAT "TEJAS BORJA".
Cubierta inclinada, sistema BorjaSAT "TEJAS BORJA", con una pendiente mínima del 30%, sobre faldón formado por forjado de hormigón, realizada con freno de vapor con estanqueidad al aire, impermeable al agua de lluvia, de polipropileno "TEJAS BORJA", panel machihembrado, BorjaSAT "TEJAS BORJA", de 60 mm de espesor, de espuma de poliestireno expandido, de 1205x760 mm, sobre el que se coloca una cobertura de tejas cerámicas mixtas TB-10 Tech "TEJAS BORJA", acabado BorjaLINE Tierra, 47,5x28,2 cm fijadas con espuma de poliuretano y anclajes mecánicos, sobre rastrel en "U", BorjaSAT "TEJAS BORJA". Incluso tornillería para la fijación de los paneles, cinta autoadhesiva Borjatherm "TEJAS BORJA", para sellado de juntas entre paneles, masilla de poliuretano, "TEJAS BORJA", para sellado de juntas entre paneles, remates y piezas especiales.
Criterio de valoración económica: El precio no incluye la superficie soporte ni la impermeabilización.
Incluye: Limpieza de la superficie soporte. Replanteo y corte de los paneles. Colocación y fijación del panel. Sellado de juntas. Replanteo y trazado de limatesas, limahoyas y encuentros. Colocación y fijación de las tejas. Resolución de puntos singulares.
Criterio de medición de proyecto: Superficie del faldón medida en verdadera magnitud, según documentación gráfica de Proyecto, sin tener en cuenta el solape correspondiente de la teja.
Criterio de medición de obra: Se medirá, en verdadera magnitud, la superficie realmente ejecutada según especificaciones de Proyecto, sin tener en cuenta el solape correspondiente de la teja.

| Código | Ud | Descripción | Rendimiento | Precio | Importe |
|---|---|---|---|---|---|
| mt15tbo010a | m² | Freno de vapor con estanqueidad al aire, impermeable al agua de lluvia, de polipropileno "TEJAS BORJA", 98 g/m², de 15 m de espesor de aire equivalente frente a la difusión de vapor de agua, según UNE-EN 1931, Euroclase E de reacción al fuego, según UNE-EN 13501-1, suministrado en rollos de 1,50x50 m, según UNE-EN 13984. (material) | 1 | 1.05 | 1.050 |
| mt16pet010a | m² | Panel machihembrado, BorjaSAT "TEJAS BORJA", de 60 mm de espesor, de espuma de poliestireno expandido, de 1205x760 mm, transmitancia térmica 0,51 W/(m²K), Euroclase E de reacción al fuego, según UNE-EN 13501-1. (material) | 1 | 20.15 | 20.150 |
| mt13psb215a | m | Rastrel en "U", BorjaSAT "TEJAS BORJA", de 40x15 mm. (material) | 2.6 | 1.44 | 3.744 |
| mt15tbo100a | m | Cinta autoadhesiva Borjatherm "TEJAS BORJA", de aluminio, de 100 mm de anchura, para el sellado de los encuentros de los paneles, suministrada en rollos de 10 m de longitud. (material) | 0.6 | 1.34 | 0.804 |
| mt13psb060 | Ud | Cartucho de 300 cm³ de masilla de poliuretano, "TEJAS BORJA", para sellado de juntas entre paneles. (material) | 0.05 | 5.07 | 0.254 |
| mt13psb260a | m | Rastrel Borjatherm "TEJAS BORJA", de madera maciza tratada en autoclave, 60x50 mm. (material) | 0.2 | 3.14 | 0.628 |
| mt13psb230b | Ud | Tornillo de acero inoxidable y taco de nylon, "TEJAS BORJA", de 8 mm de diámetro y 120 mm de longitud. (material) | 3 | 0.34 | 1.020 |
| mt13tmb010ac | Ud | Teja cerámica mixta TB-10 Tech "TEJAS BORJA", acabado BorjaLINE Tierra, 47,5x28,2 cm, según UNE-EN 1304. (material) | 10.3 | 3.08 | 31.724 |
| mt13tmb015ac | Ud | Teja cerámica de ventilación TB-10 Tech "TEJAS BORJA", acabado BorjaLINE Tierra, 47,5x28,2x7,5 cm, para tejas mixtas, según UNE-EN 1304. (material) | 0.1 | 51.55 | 5.155 |
| mt13tmb011ac | Ud | Caballete cerámico TB-10 Tech "TEJAS BORJA", acabado BorjaLINE Tierra, 44x28,5x10,5 cm, para tejas mixtas, según UNE-EN 1304. (material) | 0.032 | 12.41 | 0.397 |
| mt13psb050a | m | Peine de alero "TEJAS BORJA", acabado liso, de polipropileno, color rojo RAL 8040, de 100 mm de altura; para evitar la entrada de hojas y pájaros sin obstaculizar la ventilación en cubiertas inclinadas. (material) | 0.2 | 0.81 | 0.162 |
| mt13psb030 | Ud | Soporte regulable, "TEJAS BORJA", de acero cincado, de 40 mm de anchura y 1,1 mm de espesor, para alturas entre 190 y 245 mm, para rastrel de cumbrera. (material) | 0.2 | 1.45 | 0.290 |
| mt13psb010b | m | Rastrel de cumbrera "TEJAS BORJA", de madera maciza tratada en autoclave, 40x30 mm. (material) | 0.015 | 1.06 | 0.016 |
| mt15tbo050a | m | Banda de refuerzo bajo cumbrera de polipropileno, TB Roll "TEJAS BORJA", color rojo RAL 8040, con dos franjas laterales de aluminio en la cara superior y dos cintas flexibles de butilo en la cara inferior, rango de temperatura de trabajo de -30 a 80°C, para aplicar en interiores y exteriores, suministrada en rollos de 0,39x5 m de longitud. (material) | 0.1 | 3.98 | 0.398 |
| mt13psb250a | Ud | Tornillo autotaladrante de acero inoxidable, "TEJAS BORJA", de 4,2 mm de diámetro y 45 mm de longitud. (material) | 10 | 0.03 | 0.300 |
| mt13psb040 | Ud | Aerosol de 750 cm³ de espuma de poliuretano, "TEJAS BORJA", de 17 kg/m³ de densidad, estable de -40°C a 90°C; para aplicar con pistola; según UNE-EN 13165. (material) | 0.03 | 5.85 | 0.176 |
| mo020 | h | Oficial 1ª construcción. (mano de obra) | 0.492 | 22.13 | 10.888 |
| mo113 | h | Peón ordinario construcción. (mano de obra) | 0.492 | 20.78 | 10.224 |
| % | % | Costes directos complementarios | 2 % | 87.380 | 1.748 |
|  |  | Costes directos |  |  | 89.128 |

Residuos:
- colocación: mt15tbo010a; factor de residuo 0.07
- colocación: mt13psb215a Rastrel en "U", BorjaSAT "TEJAS BORJA", de 40x15 mm; factor de residuo 0.0194239
- colocación: mt15tbo100a; factor de residuo 0.048
- colocación: mt13psb060 Cartucho de 300 cm³ de masilla de poliuretano, "TEJAS BORJA", para sellado de juntas entre paneles; factor de residuo 0.06
- colocación: mt13psb260a Rastrel Borjatherm "TEJAS BORJA", de madera maciza tratada en autoclave, 60x50 mm; factor de residuo 0.012924
- colocación: mt13psb230b Tornillo de acero inoxidable y taco de nylon, "TEJAS BORJA", de 8 mm de diámetro y 120 mm de longitud; factor de residuo 0.00411628
- colocación: mt13tmb010ac Teja cerámica mixta TB-10 Tech "TEJAS BORJA", acabado BorjaLINE Tierra, 47,5x28,2 cm, según UNE-EN 1304; factor de residuo 0.0280586
- colocación: mt13tmb015ac; factor de residuo 0.0196
- colocación: mt13tmb011ac; factor de residuo 0.0196
- colocación: mt13psb050a; factor de residuo 0.0275
- colocación: mt13psb030; factor de residuo 0.02
- colocación: mt13psb010b Rastrel de cumbrera "TEJAS BORJA", de madera maciza tratada en autoclave, 40x30 mm; factor de residuo 0.014
- colocación: mt15tbo050a; factor de residuo 0.0275
- colocación: mt13psb250a Tornillo autotaladrante de acero inoxidable, "TEJAS BORJA", de 4,2 mm de diámetro y 45 mm de longitud; factor de residuo 0.005
- colocación: mt13psb040; factor de residuo 0.06

## Recursos

**mt15tbo010a** m² Freno de vapor con estanqueidad al aire
Datos técnicos: Coste energético 11.432 MJ; Emisión de CO2 0.401 kg; Código LER 17 06 04; Masa del elemento 0.098 kg; Volumen 0.000163 m3
Residuos:
- embalaje: re170203 Plástico. (componente de residuo); rendimiento 0.024 kg; Código LER 17 02 03; Masa del elemento 1 kg; Volumen 0.001667 m3

**mt13psb215a** m Rastrel en "U", BorjaSAT "TEJAS BORJA", de 40x15 mm
Datos técnicos: Coste energético 9.147 MJ; Emisión de CO2 0.473 kg; Código LER 17 04 05; Masa del elemento 0.88 kg; Volumen 0.000419 m3
Residuos:
- embalaje: re170203 Plástico; rendimiento 0.005 kg

**mt15tbo100a** m Cinta autoadhesiva Borjatherm "TEJAS BORJA"
Datos técnicos: Coste energético 7.985 MJ; Emisión de CO2 0.576 kg; Código LER 17 04 02; Masa del elemento 0.067 kg; Volumen 0.000045 m3
Residuos:
- embalaje: re170203 Plástico; rendimiento 0.005 kg

**mt13psb060** Ud Cartucho de 300 cm³ de masilla de poliuretano, "TEJAS BORJA", para sellado de juntas entre paneles
Datos técnicos: Coste energético 12.716 MJ; Emisión de CO2 0.628 kg; Código LER 17 09 04; Masa del elemento 0.021 kg; Volumen 0.000014 m3
Residuos:
- embalaje: re170203 Plástico; rendimiento 0.1 kg

**mt13psb260a** m Rastrel Borjatherm "TEJAS BORJA", de madera maciza tratada en autoclave, 60x50 mm
Datos técnicos: Coste energético 68.129 MJ; Emisión de CO2 -0.920 kg; Código LER 17 02 01; Masa del elemento 0.5 kg; Volumen 0.000455 m3
Residuos:
- embalaje: re170203 Plástico; rendimiento 0.002 kg

**mt13psb230b** Ud Tornillo de acero inoxidable y taco de nylon, "TEJAS BORJA", de 8 mm de diámetro y 120 mm de longitud
Datos técnicos: Coste energético 2.342 MJ; Emisión de CO2 0.291 kg; Código LER 17 04 05; Masa del elemento 0.043 kg; Volumen 0.00002 m3
Residuos:
- embalaje: re150101 Envases de papel y cartón. (componente de residuo); rendimiento 0.001 kg; Código LER 15 01 01; Masa del elemento 1 kg; Volumen 0.001333 m3

**mt13tmb010ac** Ud Teja cerámica mixta TB-10 Tech "TEJAS BORJA", acabado BorjaLINE Tierra, 47,5x28,2 cm, según UNE-EN 1304
Datos técnicos: Coste energético 13.401 MJ; Emisión de CO2 0.694 kg; Código LER 17 01 03; Masa del elemento 3.45 kg; Volumen 0.00276 m3
Residuos:
- embalaje: re170201 Madera. (componente de residuo); rendimiento 0.003 kg; Código LER 17 02 01; Masa del elemento 1 kg; Volumen 0.000909 m3
- embalaje: re170203 Plástico; rendimiento 0.002 kg

**mt13tmb015ac** Ud Teja cerámica de ventilación TB-10 Tech "TEJAS BORJA"
Datos técnicos: Coste energético 13.957 MJ; Emisión de CO2 0.724 kg; Código LER 17 01 03; Masa del elemento 3.6 kg; Volumen 0.00288 m3
Residuos:
- embalaje: re170201 Madera; rendimiento 0.003 kg
- embalaje: re170203 Plástico; rendimiento 0.002 kg

**mt13tmb011ac** Ud Caballete cerámico TB-10 Tech "TEJAS BORJA"
Datos técnicos: Coste energético 13.215 MJ; Emisión de CO2 0.684 kg; Código LER 17 01 03; Masa del elemento 3.4 kg; Volumen 0.00272 m3
Residuos:
- embalaje: re170201 Madera; rendimiento 0.003 kg
- embalaje: re170203 Plástico; rendimiento 0.002 kg

**mt13psb050a** m Peine de alero "TEJAS BORJA"
Datos técnicos: Coste energético 8.364 MJ; Emisión de CO2 0.262 kg; Código LER 17 02 03; Masa del elemento 0.09 kg; Volumen 0.00015 m3

**mt13psb030** Ud Soporte regulable
Datos técnicos: Coste energético 4.191 MJ; Emisión de CO2 0.212 kg; Código LER 17 04 05; Masa del elemento 0.18 kg; Volumen 0.000086 m3
Residuos:
- embalaje: re170203 Plástico; rendimiento 0.025 kg

**mt13psb010b** m Rastrel de cumbrera "TEJAS BORJA", de madera maciza tratada en autoclave, 40x30 mm
Datos técnicos: Coste energético 68.114 MJ; Emisión de CO2 -0.920 kg; Código LER 17 02 01; Masa del elemento 0.5 kg; Volumen 0.000455 m3
Residuos:
- embalaje: re170203 Plástico; rendimiento 0.002 kg

**mt15tbo050a** m Banda de refuerzo bajo cumbrera de polipropileno
Datos técnicos: Coste energético 25.200 MJ; Emisión de CO2 1.048 kg; Código LER 17 02 03; Masa del elemento 0.26 kg; Volumen 0.000433 m3

**mt13psb250a** Ud Tornillo autotaladrante de acero inoxidable, "TEJAS BORJA", de 4,2 mm de diámetro y 45 mm de longitud
Datos técnicos: Coste energético 0.410 MJ; Emisión de CO2 0.061 kg; Código LER 17 04 05; Masa del elemento 0.0086 kg; Volumen 0.000004 m3
Residuos:
- embalaje: re150101 Envases de papel y cartón; rendimiento 0.001 kg

**mt13psb040** Ud Aerosol de 750 cm³ de espuma de poliuretano
Datos técnicos: Coste energético 11.534 MJ; Emisión de CO2 0.571 kg; Código LER 17 09 04; Masa del elemento 0.0128 kg; Volumen 0.000009 m3
Residuos:
- embalaje: re170203 Plástico; rendimiento 0.1 kg
