# Soporte discontinuo, de viguetas pretensadas, para tablero en cubierta inclinada

- Propiedad del archivo: CYPE Ingenieros S.A.
- Formato: FIEBDC-3/2016
- Programa: Generador de precios de la construcción. CYPE Ingenieros, S.A.
- Fecha: 02/07/2024
- Divisa: EUR
- Costes indirectos: 3 %
- IVA: 21 %

## Q Cubiertas

### QU Componentes de cubiertas inclinadas y curvas

#### QUG Formación de pendientes

**QUG020** m² Soporte discontinuo, de viguetas pretensadas, para tablero en cubierta inclinada.
Soporte discontinuo, de viguetas pretensadas T-18, con un intereje de 100 cm y una longitud media entre 4 y 5 m, para tablero en cubierta inclinada.
Criterio de valoración económica: El precio no incluye la ejecución del elemento de apoyo de las viguetas pretensadas.
Incluye: Replanteo. Colocación de las viguetas.
Criterio de medición de proyecto: Superficie del polígono envolvente, medida según documentación gráfica de Proyecto, sin descontar huecos.
Criterio de medición de obra: Se medirá la superficie del polígono envolvente de las unidades realmente ejecutadas según especificaciones de Proyecto.

| Código | Ud | Descripción | Rendimiento | Precio | Importe |
|---|---|---|---|---|---|
| mt07vau010b | m | Vigueta pretensada, T-18, con una longitud media entre 4 y 5 m, según UNE-EN 15037-1. (material) | 1 | 5.6 | 5.600 |
| mo020 | h | Oficial 1ª construcción. (mano de obra) | 0.079 | 22.13 | 1.748 |
| mo113 | h | Peón ordinario construcción. (mano de obra) | 0.118 | 20.78 | 2.452 |
| % | % | Costes directos complementarios | 2 % | 9.800 | 0.196 |
|  |  | Costes directos |  |  | 9.996 |

Residuos:
- colocación: mt07vau010b Vigueta pretensada, T-18, con una longitud media entre 4 y 5 m, según UNE-EN 15037-1; factor de residuo 0.0252

## Recursos

**mt07vau010b** m Vigueta pretensada, T-18, con una longitud media entre 4 y 5 m, según UNE-EN 15037-1
Datos técnicos: Coste energético 43.461 MJ; Emisión de CO2 4.658 kg; Código LER 17 01 01; Masa del elemento 29.3 kg; Volumen 0.019533 m3
Residuos:
- embalaje: re170201 Madera. (componente de residuo); rendimiento 0.014 kg; Código LER 17 02 01; Masa del elemento 1 kg; Volumen 0.000909 m3
- embalaje: re170203 Plástico. (componente de residuo); rendimiento 0.06 kg; Código LER 17 02 03; Masa del elemento 1 kg; Volumen 0.001667 m3
