# Punto singular para cubierta inclinada de tejas cerámicas "CERÁMICA CAMPO"

- Propiedad del archivo: CYPE Ingenieros S.A.
- Formato: FIEBDC-3/2016
- Programa: Generador de precios de la construcción. CYPE Ingenieros, S.A.
- Fecha: 03/10/2024
- Divisa: EUR
- Costes indirectos: 3 %
- IVA: 21 %

## Q Cubiertas

### QU Componentes de cubiertas inclinadas y curvas

#### QUT De tejas cerámicas

**QUT041** m Punto singular para cubierta inclinada de tejas cerámicas "CERÁMICA CAMPO".
Borde lateral para cubierta inclinada, con remates laterales para el lado izquierdo, "CERÁMICA CAMPO", acabado con coloración en masa Rojo, 47x9x17 cm, para tejas curvas, fijados con clavos galvanizados sobre rastrel de madera.
Incluye: Colocación del rastrel. Colocación y clavado de las tejas.
Criterio de medición de proyecto: Longitud medida en verdadera magnitud, según documentación gráfica de Proyecto.
Criterio de medición de obra: Se medirá, en verdadera magnitud, la longitud realmente ejecutada según especificaciones de Proyecto.

| Código | Ud | Descripción | Rendimiento | Precio | Importe |
|---|---|---|---|---|---|
| mt13tcc013a | Ud | Remate lateral para el lado izquierdo, "CERÁMICA CAMPO", acabado con coloración en masa Rojo, 47x9x17 cm, para tejas curvas, según UNE-EN 1304. (material) | 2.7 | 3.54 | 9.558 |
| mt13blw102 | Ud | Clavo galvanizado para sujeción de tejas a rastrel. (material) | 2.68 | 0.05 | 0.134 |
| mt13blw010b | m | Rastrel de 42x27 mm de sección, de madera de pino pinaster (Pinus pinaster), tratada en autoclave, con clase de uso 2, según UNE-EN 335, acabado cepillado, con humedad inferior al 20%. (material) | 1.1 | 0.54 | 0.594 |
| mo011 | h | Oficial 1ª montador. (mano de obra) | 0.197 | 22.74 | 4.480 |
| mo080 | h | Ayudante montador. (mano de obra) | 0.033 | 21.02 | 0.694 |
| % | % | Costes directos complementarios | 2 % | 15.460 | 0.309 |
|  |  | Costes directos |  |  | 15.769 |

Residuos:
- colocación: mt13tcc013a; factor de residuo 0.0217829
- colocación: mt13blw010b; factor de residuo 0.014

## Recursos

**mt13tcc013a** Ud Remate lateral para el lado izquierdo
Datos técnicos: Coste energético 10.989 MJ; Emisión de CO2 0.564 kg; Código LER 17 01 03; Masa del elemento 2.8 kg; Volumen 0.00224 m3
Residuos:
- embalaje: re170201 Madera. (componente de residuo); rendimiento 0.003 kg; Código LER 17 02 01; Masa del elemento 1 kg; Volumen 0.000909 m3
- embalaje: re170203 Plástico. (componente de residuo); rendimiento 0.002 kg; Código LER 17 02 03; Masa del elemento 1 kg; Volumen 0.001667 m3

**mt13blw010b** m Rastrel de 42x27 mm de sección
Datos técnicos: Coste energético 73.547 MJ; Emisión de CO2 -0.995 kg; Código LER 17 02 01; Masa del elemento 0.54 kg; Volumen 0.000491 m3
Residuos:
- embalaje: re170203 Plástico; rendimiento 0.002 kg
