# Piezas especiales para cubierta inclinada de tejas cerámicas "CERÁMICA CAMPO"

- Propiedad del archivo: CYPE Ingenieros S.A.
- Formato: FIEBDC-3/2016
- Programa: Generador de precios de la construcción. CYPE Ingenieros, S.A.
- Fecha: 02/07/2024
- Divisa: EUR
- Costes indirectos: 3 %
- IVA: 21 %

## Q Cubiertas

### QU Componentes de cubiertas inclinadas y curvas

#### QUT De tejas cerámicas

**QUT042** Ud Piezas especiales para cubierta inclinada de tejas cerámicas "CERÁMICA CAMPO".
Cuña de caballete cerámica "CERÁMICA CAMPO", acabado con coloración en masa Rojo, 40x15 cm, para tejas curvas, fijada con clavos galvanizados sobre rastrel de madera; para cubierta inclinada.
Incluye: Colocación y clavado de las tejas.
Criterio de medición de proyecto: Número de unidades previstas, según documentación gráfica de Proyecto.
Criterio de medición de obra: Se medirá el número de unidades realmente ejecutadas según especificaciones de Proyecto.

| Código | Ud | Descripción | Rendimiento | Precio | Importe |
|---|---|---|---|---|---|
| mt13tcc016a | Ud | Cuña de caballete cerámica "CERÁMICA CAMPO", acabado con coloración en masa Rojo, 40x15 cm, para tejas curvas, según UNE-EN 1304. (material) | 1 | 0.96 | 0.960 |
| mt13blw102 | Ud | Clavo galvanizado para sujeción de tejas a rastrel. (material) | 2 | 0.05 | 0.100 |
| mo011 | h | Oficial 1ª montador. (mano de obra) | 0.131 | 22.74 | 2.979 |
| mo080 | h | Ayudante montador. (mano de obra) | 0.066 | 21.02 | 1.387 |
| % | % | Costes directos complementarios | 2 % | 5.426 | 0.109 |
|  |  | Costes directos |  |  | 5.535 |

Residuos:
- colocación: mt13tcc016a; factor de residuo 0.0569811

## Recursos

**mt13tcc016a** Ud Cuña de caballete cerámica "CERÁMICA CAMPO"
Datos técnicos: Coste energético 3.940 MJ; Emisión de CO2 0.184 kg; Código LER 17 01 03; Masa del elemento 0.9 kg; Volumen 0.00072 m3
Residuos:
- embalaje: re170201 Madera. (componente de residuo); rendimiento 0.003 kg; Código LER 17 02 01; Masa del elemento 1 kg; Volumen 0.000909 m3
- embalaje: re170203 Plástico. (componente de residuo); rendimiento 0.002 kg; Código LER 17 02 03; Masa del elemento 1 kg; Volumen 0.001667 m3
