# Piezas especiales para cubierta inclinada de tejas cerámicas

- Propiedad del archivo: CYPE Ingenieros S.A.
- Formato: FIEBDC-3/2016
- Programa: Generador de precios de la construcción. CYPE Ingenieros, S.A.
- Fecha: 06/06/2025
- Divisa: EUR
- Costes indirectos: 3 %
- IVA: 21 %

## Q Cubiertas

### QU Componentes de cubiertas inclinadas y curvas

#### QUT De tejas cerámicas

**QUT032** Ud Piezas especiales para cubierta inclinada de tejas cerámicas.
Caballete cerámico de 3 vías, acabado con engobe color rojo, 32,5x42,5x14,5 cm, para tejas curvas, recibido con mortero de cemento, industrial, M-5; para cubierta inclinada.
Incluye: Colocación de las tejas con mortero.
Criterio de medición de proyecto: Número de unidades previstas, según documentación gráfica de Proyecto.
Criterio de medición de obra: Se medirá el número de unidades realmente ejecutadas según especificaciones de Proyecto.

| Código | Ud | Descripción | Rendimiento | Precio | Importe |
|---|---|---|---|---|---|
| mt13tac058aa | Ud | Caballete cerámico de 3 vías, acabado con engobe color rojo, 32,5x42,5x14,5 cm, para tejas curvas, según UNE-EN 1304. (material) | 1 | 67.62 | 67.620 |
| mt08aaa010a | m³ | Agua. (material) | 0.01 | 1.5 | 0.015 |
| mt09mif010ca | t | Mortero industrial para albañilería, de cemento, color gris, categoría M-5 (resistencia a compresión 5 N/mm²), suministrado en sacos, según UNE-EN 998-2. (material) | 0.056 | 53.48 | 2.995 |
| mo020 | h | Oficial 1ª construcción. (mano de obra) | 0.175 | 23.1 | 4.043 |
| mo113 | h | Peón ordinario construcción. (mano de obra) | 0.142 | 21.69 | 3.080 |
| % | % | Costes directos complementarios | 2 % | 77.753 | 1.555 |
|  |  | Costes directos |  |  | 79.308 |

Residuos:
- colocación: mt13tac058aa Caballete cerámico de 3 vías, acabado con engobe color rojo, 32,5x42,5x14,5 cm, para tejas curvas, según UNE-EN 1304; factor de residuo 0.0196
- colocación: mt09mif010ca; factor de residuo 0.0189

## Recursos

**mt13tac058aa** Ud Caballete cerámico de 3 vías, acabado con engobe color rojo, 32,5x42,5x14,5 cm, para tejas curvas, según UNE-EN 1304
Datos técnicos: Coste energético 12.102 MJ; Emisión de CO2 0.624 kg; Código LER 17 01 03; Masa del elemento 3.1 kg; Volumen 0.00248 m3
Residuos:
- embalaje: re170201 Madera. (componente de residuo); rendimiento 0.003 kg; Código LER 17 02 01; Masa del elemento 1 kg; Volumen 0.000909 m3
- embalaje: re170203 Plástico. (componente de residuo); rendimiento 0.002 kg; Código LER 17 02 03; Masa del elemento 1 kg; Volumen 0.001667 m3

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera; rendimiento 0.463 kg
- embalaje: re170203 Plástico; rendimiento 0.241 kg
