# Piezas especiales para cubierta inclinada de tejas cerámicas "TEJAS BORJA"

- Propiedad del archivo: CYPE Ingenieros S.A.
- Formato: FIEBDC-3/2016
- Programa: Generador de precios de la construcción. CYPE Ingenieros, S.A.
- Fecha: 24/01/2025
- Divisa: EUR
- Costes indirectos: 3 %
- IVA: 21 %

## Q Cubiertas

### QU Componentes de cubiertas inclinadas y curvas

#### QUT De tejas cerámicas

**QUT052** Ud Piezas especiales para cubierta inclinada de tejas cerámicas "TEJAS BORJA".
Cuña de caballete cerámica TB-10 Tech "TEJAS BORJA", acabado TB-10 Tech Tierra, 24x12,2x5,6 cm, para tejas mixtas, fijada con tornillos rosca-madera sobre rastrel de madera; para cubierta inclinada.
Incluye: Colocación y atornillado de las tejas.
Criterio de medición de proyecto: Número de unidades previstas, según documentación gráfica de Proyecto.
Criterio de medición de obra: Se medirá el número de unidades realmente ejecutadas según especificaciones de Proyecto.

| Código | Ud | Descripción | Rendimiento | Precio | Importe |
|---|---|---|---|---|---|
| mt13tmb016ac | Ud | Cuña de caballete cerámica TB-10 Tech "TEJAS BORJA", acabado TB-10 Tech Tierra, 24x12,2x5,6 cm, para tejas mixtas, según UNE-EN 1304. (material) | 1 | 4.13 | 4.130 |
| mt13blw103 | Ud | Tornillo rosca-madera para sujeción de tejas a rastrel. (material) | 2 | 0.06 | 0.120 |
| mo011 | h | Oficial 1ª montador. (mano de obra) | 0.131 | 23.74 | 3.110 |
| mo080 | h | Ayudante montador. (mano de obra) | 0.066 | 21.94 | 1.448 |
| % | % | Costes directos complementarios | 2 % | 8.808 | 0.176 |
|  |  | Costes directos |  |  | 8.984 |

Residuos:
- colocación: mt13tmb016ac; factor de residuo 0.0196

## Recursos

**mt13tmb016ac** Ud Cuña de caballete cerámica TB-10 Tech "TEJAS BORJA"
Datos técnicos: Coste energético 3.569 MJ; Emisión de CO2 0.164 kg; Código LER 17 01 03; Masa del elemento 0.8 kg; Volumen 0.00064 m3
Residuos:
- embalaje: re170201 Madera. (componente de residuo); rendimiento 0.003 kg; Código LER 17 02 01; Masa del elemento 1 kg; Volumen 0.000909 m3
- embalaje: re170203 Plástico. (componente de residuo); rendimiento 0.002 kg; Código LER 17 02 03; Masa del elemento 1 kg; Volumen 0.001667 m3
