# Cobertura de bandejas de zinc

- Propiedad del archivo: CYPE Ingenieros S.A.
- Formato: FIEBDC-3/2016
- Programa: Generador de precios de la construcción. CYPE Ingenieros, S.A.
- Fecha: 06/06/2025
- Divisa: EUR
- Costes indirectos: 3 %
- IVA: 21 %

## Q Cubiertas

### QU Componentes de cubiertas inclinadas y curvas

#### QUZ De bandejas de zinc

**QUZ010** m² Cobertura de bandejas de zinc.
Cobertura de bandejas de zinc de 0,7 mm de espesor y 580 mm entre ejes, acabado natural, en cubierta inclinada, ventilada, con una pendiente del 7% al 25%. Sistema de fijación oculta, con unión longitudinal de las bandejas mediante junta alzada de engatillado doble, de 25 mm de altura y unión transversal mediante junta solapada doble, colocadas sobre lámina drenante de estructura nodular, Delta, de polietileno de alta densidad (PEAD/HDPE), resistencia a la compresión 400 kN/m² según UNE-EN ISO 604, espesor 0,6 mm. Incluso accesorios para la fijación de bandejas de zinc entre sí y al soporte, accesorios para la resolución de uniones transversales.
Criterio de valoración económica: El precio no incluye la superficie soporte ni los puntos singulares y las piezas especiales de la cobertura.
Incluye: Preparación de la superficie soporte. Colocación de la lámina drenante. Corte, preparación y colocación de las bandejas. Fijación mecánica de las bandejas. Resolución de juntas transversales y longitudinales.
Criterio de medición de proyecto: Superficie medida en verdadera magnitud, según documentación gráfica de Proyecto, deduciendo los huecos de superficie mayor de 1 m².
Criterio de medición de obra: Se medirá, en verdadera magnitud, la superficie realmente ejecutada según especificaciones de Proyecto, deduciendo los huecos de superficie mayor de 1 m².

| Código | Ud | Descripción | Rendimiento | Precio | Importe |
|---|---|---|---|---|---|
| mt13ccz010a | m² | Bandeja de zinc de 0,7 mm de espesor y 580 mm entre ejes, acabado natural, para sistema de junta alzada de 25 mm de altura, densidad 7200 kg/m³, según UNE-EN 14783 y UNE-EN 501. (material) | 1.464 | 20.61 | 30.173 |
| mt14gsp020b | m² | Lámina drenante de estructura nodular, Delta, de polietileno de alta densidad (PEAD/HDPE), resistencia a la compresión 400 kN/m² según UNE-EN ISO 604, espesor 0,6 mm, con nódulos de 8,6 mm de altura, volumen de aire entre nódulos 7,9 l/m² y masa nominal 0,58 kg/m². (material) | 1.05 | 4.85 | 5.093 |
| mt13ccz100a | Ud | Kit de accesorios, para la fijación de las bandejas de zinc entre sí y al soporte, formado por: patillas fijas y móviles de acero inoxidable AISI 304, de 0,4 mm de espesor mínimo, según UNE-EN 10088-1 y clavos de acero galvanizado, según UNE-EN 10230-1. (material) | 1 | 4.85 | 4.850 |
| mt13ccz110b | Ud | Kit de accesorios para la resolución de uniones transversales mediante junta solapada doble de bandejas de zinc, en cubiertas inclinadas. (material) | 1 | 4.23 | 4.230 |
| mo051 | h | Oficial 1ª montador de cerramientos industriales. (mano de obra) | 0.446 | 23.74 | 10.588 |
| mo098 | h | Ayudante montador de cerramientos industriales. (mano de obra) | 0.893 | 21.94 | 19.592 |
| % | % | Costes directos complementarios | 2 % | 74.526 | 1.491 |
|  |  | Costes directos |  |  | 76.017 |

Residuos:
- colocación: mt13ccz010a; factor de residuo 0.06
- colocación: mt14gsp020b; factor de residuo 0.07

## Recursos

**mt13ccz010a** m² Bandeja de zinc de 0,7 mm de espesor y 580 mm entre ejes
Datos técnicos: Coste energético 277.079 MJ; Emisión de CO2 17.709 kg; Código LER 17 04 07; Masa del elemento 5.76 kg; Volumen 0.00384 m3
Residuos:
- embalaje: re170201 Madera. (componente de residuo); rendimiento 0.087 kg; Código LER 17 02 01; Masa del elemento 1 kg; Volumen 0.000909 m3
- embalaje: re170203 Plástico. (componente de residuo); rendimiento 0.015 kg; Código LER 17 02 03; Masa del elemento 1 kg; Volumen 0.001667 m3

**mt14gsp020b** m² Lámina drenante de estructura nodular
Datos técnicos: Coste energético 61.034 MJ; Emisión de CO2 3.030 kg; Código LER 17 02 03; Masa del elemento 0.58 kg; Volumen 0.000967 m3
Residuos:
- embalaje: re170203 Plástico; rendimiento 0.05 kg
