# Revestimiento continuo de paramentos con micromortero de cal

- Propiedad del archivo: CYPE Ingenieros S.A.
- Formato: FIEBDC-3/2016
- Programa: Generador de precios de la construcción. CYPE Ingenieros, S.A.
- Fecha: 02/07/2024
- Divisa: EUR
- Costes indirectos: 3 %
- IVA: 21 %

## R Revestimientos y trasdosados

### RB Morteros industriales para revoco y enlucido

#### RBI Micromorteros de cal

**RBI010** m² Revestimiento continuo de paramentos con micromortero de cal.
Revestimiento continuo de paramentos con micromortero, de 3 a 4 mm de espesor, realizado sobre superficie absorbente. IMPRIMACIÓN: a base de copolímeros acrílicos en emulsión acuosa, sin diluir. CAPA BASE: micromortero de cal, compuesto por cal hidráulica natural, tipo NHL 5, según UNE-EN 459-1 y áridos seleccionados con granulometría de hasta 600 micras, color a elegir, con resina acrílica, en dos capas, (0,5 kg/m² cada capa). CAPA DECORATIVA: micromortero de cal, compuesto por cal hidráulica natural, tipo NHL 5, según UNE-EN 459-1 y áridos seleccionados con granulometría de hasta 100 micras, color a elegir, con resina acrílica, en una capa, (0,1 kg/m²). CAPA DE SELLADO: imprimación a base de copolímeros acrílicos en emulsión acuosa, sin diluir y dos manos de barniz de poliuretano alifático monocomponente.
Criterio de valoración económica: El precio no incluye la superficie soporte.
Incluye: Limpieza de la superficie soporte. Replanteo de las juntas de dilatación y paños de trabajo. Aplicación de la capa de imprimación. Ejecución de la mezcla. Aplicación de la capa base. Aplicación de la capa decorativa. Lijado de pequeñas adherencias e imperfecciones. Aplicación de la capa de sellado. Limpieza final de la superficie acabada.
Criterio de medición de proyecto: Superficie medida en proyección horizontal, según documentación gráfica de Proyecto.
Criterio de medición de obra: Se medirá, en proyección horizontal, la superficie realmente ejecutada según especificaciones de Proyecto.

| Código | Ud | Descripción | Rendimiento | Precio | Importe |
|---|---|---|---|---|---|
| mt28mcn030a | l | Imprimación a base de copolímeros acrílicos en emulsión acuosa, sin diluir, para regularizar la porosidad y mejorar la adherencia de los soportes absorbentes, para aplicar con rodillo. (material) | 0.2 | 6.98 | 1.396 |
| mt28mcn040b | kg | Micromortero de cal, compuesto por cal hidráulica natural, tipo NHL 5, según UNE-EN 459-1 y áridos seleccionados con granulometría de hasta 600 micras, color a elegir, densidad 1200 kg/m³, resistencia a compresión 5 N/mm², sin sustancias orgánicas volátiles (VOC), suministrado en sacos, según UNE-EN 13813. (material) | 1 | 2.76 | 2.760 |
| mt28mcn050a | l | Resina acrílica en base acuosa. (material) | 0.385 | 6.98 | 2.687 |
| mt28mcn040d | kg | Micromortero de cal, compuesto por cal hidráulica natural, tipo NHL 5, según UNE-EN 459-1 y áridos seleccionados con granulometría de hasta 100 micras, color a elegir, densidad 800 kg/m³, resistencia a compresión 5 N/mm², sin sustancias orgánicas volátiles (VOC), suministrado en sacos, según UNE-EN 13813. (material) | 0.1 | 9.22 | 0.922 |
| mt28mcn060a | l | Barniz de poliuretano alifático monocomponente, sin sustancias orgánicas volátiles (VOC). (material) | 0.2 | 55.48 | 11.096 |
| mo020 | h | Oficial 1ª construcción. (mano de obra) | 0.822 | 22.13 | 18.191 |
| mo113 | h | Peón ordinario construcción. (mano de obra) | 1.467 | 20.78 | 30.484 |
| % | % | Costes directos complementarios | 2 % | 67.536 | 1.351 |
|  |  | Costes directos |  |  | 68.887 |

Residuos:
- colocación: mt28mcn030a; factor de residuo 0.052382
- colocación: mt28mcn040b; factor de residuo 0.0066
- colocación: mt28mcn050a Resina acrílica en base acuosa; factor de residuo 0.0523817
- colocación: mt28mcn040d; factor de residuo 0.0066
- colocación: mt28mcn060a Barniz de poliuretano alifático monocomponente, sin sustancias orgánicas volátiles (VOC); factor de residuo 0.0275

## Recursos

**mt28mcn030a** l Imprimación a base de copolímeros acrílicos en emulsión acuosa
Datos técnicos: Coste energético 75.704 MJ; Emisión de CO2 2.882 kg; Código LER 17 09 04; Masa del elemento 1 kg; Volumen 0.000667 m3
Residuos:
- embalaje: re150104 Envases metálicos. (componente de residuo); rendimiento 0.048 kg; Código LER 15 01 04; Masa del elemento 1 kg; Volumen 0.001667 m3

**mt28mcn040b** kg Micromortero de cal
Datos técnicos: Coste energético 9.068 MJ; Emisión de CO2 0.702 kg; Código LER 17 01 01; Masa del elemento 1 kg; Volumen 0.000667 m3
Residuos:
- embalaje: re150101 Envases de papel y cartón. (componente de residuo); rendimiento 0.014 kg; Código LER 15 01 01; Masa del elemento 1 kg; Volumen 0.001333 m3

**mt28mcn050a** l Resina acrílica en base acuosa
Datos técnicos: Coste energético 86.990 MJ; Emisión de CO2 3.310 kg; Código LER 17 09 04; Masa del elemento 1.15 kg; Volumen 0.000767 m3
Residuos:
- embalaje: re150104 Envases metálicos; rendimiento 0.048 kg

**mt28mcn040d** kg Micromortero de cal
Datos técnicos: Coste energético 9.068 MJ; Emisión de CO2 0.702 kg; Código LER 17 01 01; Masa del elemento 1 kg; Volumen 0.000667 m3
Residuos:
- embalaje: re150101 Envases de papel y cartón; rendimiento 0.014 kg

**mt28mcn060a** l Barniz de poliuretano alifático monocomponente, sin sustancias orgánicas volátiles (VOC)
Datos técnicos: Coste energético 32.340 MJ; Emisión de CO2 1.919 kg; Código LER 08 01 11; Masa del elemento 1 kg; Volumen 0.001111 m3
Residuos:
- embalaje: re150104 Envases metálicos; rendimiento 0.057 kg
