# Remate de peldaño con revestimiento cerámico o de piedra natural, mediante perfil preformado

- Propiedad del archivo: CYPE Ingenieros S.A.
- Formato: FIEBDC-3/2016
- Programa: Generador de precios de la construcción. CYPE Ingenieros, S.A.
- Fecha: 02/07/2024
- Divisa: EUR
- Costes indirectos: 3 %
- IVA: 21 %

## R Revestimientos y trasdosados

### RE Escaleras

#### REA Remates de peldaño

**REA030** m Remate de peldaño con revestimiento cerámico o de piedra natural, mediante perfil preformado.
Formación de remate de peldaño con revestimiento cerámico o de piedra natural, mediante perfil de aluminio natural, de 9 mm de altura, con muescas antideslizantes de 20 mm de ancho. Incluso limpieza y preparación de la superficie soporte, replanteo y fijación del perfil con adhesivo y resolución de encuentros.
Incluye: Limpieza y preparación de la superficie soporte. Replanteo. Corte, colocación y fijación del perfil. Resolución de encuentros.
Criterio de medición de proyecto: Longitud medida según documentación gráfica de Proyecto.
Criterio de medición de obra: Se medirá la longitud realmente ejecutada según especificaciones de Proyecto.

| Código | Ud | Descripción | Rendimiento | Precio | Importe |
|---|---|---|---|---|---|
| mt18rpe050a | m | Perfil de aluminio natural, de 9 mm de altura, con muescas antideslizantes de 20 mm de ancho, para remate de peldaño con revestimiento cerámico o de piedra natural. (material) | 1.05 | 5 | 5.250 |
| mo023 | h | Oficial 1ª solador. (mano de obra) | 0.058 | 22.13 | 1.284 |
| % | % | Costes directos complementarios | 2 % | 6.534 | 0.131 |
|  |  | Costes directos |  |  | 6.665 |
