# Falso techo registrable en exteriores de lamas metálicas

- Propiedad del archivo: CYPE Ingenieros S.A.
- Formato: FIEBDC-3/2016
- Programa: Generador de precios de la construcción. CYPE Ingenieros, S.A.
- Fecha: 24/01/2025
- Divisa: EUR
- Costes indirectos: 3 %
- IVA: 21 %

## R Revestimientos y trasdosados

### RH Falsos techos en exteriores

#### RHL Registrables, metálicos

**RHL025** m² Falso techo registrable en exteriores de lamas metálicas.
Falso techo registrable suspendido en exteriores, con una superficie de entre 4 y 10 m², situado a una altura menor de 4 m, considerando un grado de complejidad medio, constituido por: ESTRUCTURA: entramado metálico oculto fijado al forjado o elemento soporte con varillas; LAMAS METÁLICAS: lamas horizontales de superficie lisa, de aluminio lacado, y de 85 mm de anchura, separadas 15 mm, con perfiles intermedios para la unión de las lamas entre sí. Incluso perfiles angulares, fijaciones para el anclaje de los perfiles y accesorios de montaje.
Incluye: Replanteo del nivel de acabado y de los ejes de la trama modular. Nivelación y fijación de los perfiles perimetrales. Señalización de los puntos de anclaje al forjado o elemento soporte. Nivelación y suspensión de los perfiles primarios y secundarios de la trama. Corte y encaje de las lamas. Resolución de encuentros y puntos singulares. Formación de huecos para recepción de posibles elementos de anclaje y/o instalaciones.
Criterio de medición de proyecto: Superficie medida entre paramentos, según documentación gráfica de Proyecto, sin descontar huecos para instalaciones.
Criterio de medición de obra: Se medirá la superficie realmente ejecutada según especificaciones de Proyecto, sin descontar huecos para instalaciones.

| Código | Ud | Descripción | Rendimiento | Precio | Importe |
|---|---|---|---|---|---|
| mt12fla100cg | m | Lama horizontal de superficie lisa, de aluminio prelacado, de 85 mm de anchura y 0,45 mm de espesor, con 15 mm de separación, sin aislamiento acústico, color blanco, para falsos techos registrables con entramado oculto. (material) | 10.2 | 1.9 | 19.380 |
| mt12fpg010bgj | m | Perfil 28/41/4000 mm, de 0,6 mm de espesor, color blanco, de chapa de acero galvanizado, acabado troquelado, para la colocación de lamas horizontales cada 100 mm, en falsos techos registrables, según UNE-EN 13964. (material) | 1 | 1.75 | 1.750 |
| mt12fpg020b | m | Perfil 20/15/4000 mm, de 0,5 mm de espesor, color blanco, de chapa de acero galvanizado, para colocar entre lamas con 15 mm de separación, según UNE-EN 13964. (material) | 10 | 0.98 | 9.800 |
| mt12fpg030aa | m | Perfil en U 20/15/3000 mm, color blanco, de aluminio lacado, según UNE-EN 13964. (material) | 1 | 0.83 | 0.830 |
| mt12fpg050c | Ud | Clip de plástico, para la fijación entre lamas o bandejas metálicas y los perfiles de remate perimetral, en falsos techos registrables. (material) | 4 | 0.06 | 0.240 |
| mt12psg190 | Ud | Varilla de cuelgue. (material) | 1.25 | 0.37 | 0.463 |
| mt12psg220 | Ud | Fijación compuesta por taco y tornillo 5x27. (material) | 1.25 | 0.06 | 0.075 |
| mt12fla110 | Ud | Kit de accesorios de montaje para la fijación de las lamas metálicas en falsos techos registrables para exterior. (material) | 1 | 1 | 1.000 |
| mo015 | h | Oficial 1ª montador de falsos techos. (mano de obra) | 0.354 | 23.74 | 8.404 |
| mo082 | h | Ayudante montador de falsos techos. (mano de obra) | 0.354 | 21.94 | 7.767 |
| % | % | Costes directos complementarios | 2 % | 49.709 | 0.994 |
|  |  | Costes directos |  |  | 50.703 |

Residuos:
- colocación: mt12fla100cg; factor de residuo 0.048
- colocación: mt12fpg010bgj; factor de residuo 0.0170294
- colocación: mt12fpg020b; factor de residuo 0.0188
- colocación: mt12fpg030aa Perfil en U 20/15/3000 mm, color blanco, de aluminio lacado, según UNE-EN 13964; factor de residuo 0.048
- colocación: mt12psg190 Varilla de cuelgue; factor de residuo 0.02

## Recursos

**mt12fla100cg** m Lama horizontal de superficie lisa
Datos técnicos: Coste energético 11.116 MJ; Emisión de CO2 0.785 kg; Código LER 17 04 02; Masa del elemento 0.097 kg; Volumen 0.000065 m3
Residuos:
- embalaje: re170203 Plástico. (componente de residuo); rendimiento 0.005 kg; Código LER 17 02 03; Masa del elemento 1 kg; Volumen 0.001667 m3

**mt12fpg010bgj** m Perfil 28/41/4000 mm
Datos técnicos: Coste energético 90.677 MJ; Emisión de CO2 2.780 kg; Código LER 17 04 05; Masa del elemento 0.68 kg; Volumen 0.000324 m3
Residuos:
- embalaje: re170203 Plástico; rendimiento 0.005 kg

**mt12fpg020b** m Perfil 20/15/4000 mm
Datos técnicos: Coste energético 24.349 MJ; Emisión de CO2 0.753 kg; Código LER 17 04 05; Masa del elemento 0.18 kg; Volumen 0.000086 m3
Residuos:
- embalaje: re170203 Plástico; rendimiento 0.005 kg

**mt12fpg030aa** m Perfil en U 20/15/3000 mm, color blanco, de aluminio lacado, según UNE-EN 13964
Datos técnicos: Coste energético 4.868 MJ; Emisión de CO2 0.338 kg; Código LER 17 04 02; Masa del elemento 0.04 kg; Volumen 0.000027 m3
Residuos:
- embalaje: re170203 Plástico; rendimiento 0.005 kg

**mt12fpg050c** Ud Clip de plástico
Datos técnicos: Coste energético 0.153 MJ; Emisión de CO2 0.067 kg
Residuos:
- embalaje: re150101 Envases de papel y cartón. (componente de residuo); rendimiento 0.072 kg; Código LER 15 01 01; Masa del elemento 1 kg; Volumen 0.001333 m3

**mt12psg190** Ud Varilla de cuelgue
Datos técnicos: Coste energético 5.371 MJ; Emisión de CO2 0.273 kg; Código LER 17 04 05; Masa del elemento 0.3 kg; Volumen 0.000143 m3
Residuos:
- embalaje: re170203 Plástico; rendimiento 0.025 kg
