# Pintura natural de origen mineral al silicato sobre paramento interior de yeso proyectado o placas de yeso laminado

- Propiedad del archivo: CYPE Ingenieros S.A.
- Formato: FIEBDC-3/2016
- Programa: Generador de precios de la construcción. CYPE Ingenieros, S.A.
- Fecha: 24/01/2025
- Divisa: EUR
- Costes indirectos: 3 %
- IVA: 21 %

## R Revestimientos y trasdosados

### RI Pinturas en paramentos interiores

#### RIM Naturales de origen mineral al silicato

**RIM035** m² Pintura natural de origen mineral al silicato sobre paramento interior de yeso proyectado o placas de yeso laminado.
Aplicación manual de dos manos de pintura natural de origen mineral al silicato, con muy bajo contenido de sustancias orgánicas volátiles (VOC), color blanco, acabado mate, textura lisa, la primera mano diluida con un 10% de agua o sin diluir y la siguiente sin diluir, (rendimiento: 0,13 l/m²); sobre paramento interior de yeso proyectado o placas de yeso laminado, vertical, de hasta 3 m de altura.
Criterio de valoración económica: El precio incluye la protección de los elementos del entorno que puedan verse afectados durante los trabajos y la resolución de puntos singulares.
Incluye: Preparación y limpieza previa del soporte. Preparación de la mezcla. Aplicación de una mano de fondo y una mano de acabado.
Criterio de medición de proyecto: Superficie medida según documentación gráfica de Proyecto, con el mismo criterio que el soporte base.
Criterio de medición de obra: Se medirá la superficie realmente ejecutada según especificaciones de Proyecto, con el mismo criterio que el soporte base.

| Código | Ud | Descripción | Rendimiento | Precio | Importe |
|---|---|---|---|---|---|
| mt27pns010a | l | Pintura natural de origen mineral al silicato, para interior, a base de silicato potásico, sin disolventes, de color blanco, acabado mate, textura lisa, transpirable, Euroclase A2-s1, d0 de reacción al fuego según UNE-EN 13501-1, con un contenido de sustancias orgánicas volátiles (VOC) < 5 g/l; para aplicar con brocha, rodillo o pistola. (material) | 0.26 | 17.13 | 4.454 |
| mo038 | h | Oficial 1ª pintor. (mano de obra) | 0.099 | 23.1 | 2.287 |
| mo076 | h | Ayudante pintor. (mano de obra) | 0.099 | 21.94 | 2.172 |
| % | % | Costes directos complementarios | 2 % | 8.913 | 0.178 |
|  |  | Costes directos |  |  | 9.091 |

Residuos:
- colocación: mt27pns010a; factor de residuo 0.0275

## Recursos

**mt27pns010a** l Pintura natural de origen mineral al silicato
Datos técnicos: Coste energético 11.976 MJ; Emisión de CO2 1.036 kg; Código LER 08 01 11; Masa del elemento 1.4 kg; Volumen 0.001556 m3
Residuos:
- embalaje: re170203 Plástico. (componente de residuo); rendimiento 0.032 kg; Código LER 17 02 03; Masa del elemento 1 kg; Volumen 0.001667 m3
